# Kreissporthalle Schifferstadt
Angebotsaufforderung (GAEB DA XML 3.3, DA83)
Projekt: 200-045
Währung: EUR
Auftraggeber: PfV Planungsbüro für Versorgungstechnik, Martin Nebel, Wasserbettstraße 30, 68542 Heddesheim, D, Telefon +49 (6203) 49 53 028, E-Mail martin.nebel@pfv-nebel.de
Ausführungsort: Schulzentrum Schifferstadt, Verbesserung Trinkwasserhygiene "Neue Sp, Kreissporthalle
Erstellt mit: BUILDUP, BUILDUP v30.1.0.0, 05.05.2026

## 001 Abwasser-, Wasser-, Gasanlagen

### 1 Abwasser-, Wasser-, Gasanlagen

*Hinweis: ATV DIN 18299*
01. ATV DIN 18299
0.1 Angaben zur Baustelle

0.1.1 Lage der Baustelle, Umgebungsbedingungen, Zufahrtsmöglichkeiten und Beschaffenheit der Zufahrt sowie etwaige Beschränkungen bei ihrer Benutzung:
Das Grundstück der neuen Kreissporthalle Schifferstadt befindet sich innerhalb eines bestehenden Schul- und Sportareals. Die Umgebung ist geprägt durch schulische Einrichtungen und Sportanlagen. Daraus ergeben sich erhöhte Anforderungen an die Baustellenlogistik, insbesondere im Hinblick auf Schulbetrieb, Fußgängerverkehr und Lärmschutz.

Die Baustelle ist grundsätzlich gut über das örtliche Straßennetz erreichbar. Die Hauptzufahrt erfolgt über öffentliche, asphaltierte Straßen, die für den Baustellenverkehr geeignet sind. Die Erschließung des Grundstücks ermöglicht die Anfahrt mit LKW sowie Baufahrzeugen.

Aufgrund der Lage im schulischen Umfeld ist mit zeitlichen Einschränkungen für den Baustellenverkehr zu rechnen. Insbesondere zu Schulanfangs- und Schulschlusszeiten kann es zu erhöhtem Verkehrsaufkommen kommen, sodass Anlieferungen und Abtransporte entsprechend koordiniert werden müssen. Zusätzlich ist auf die Einhaltung von Lärmschutzvorgaben sowie auf die Sicherheit von Fußgängern und Radfahrern besondere Rücksicht zu nehmen.

Park- und Lagerflächen für Baumaterialien stehen auf dem Baugrundstück nur eingeschränkt zur Verfügung und sind im Zuge der Baustelleneinrichtung entsprechend zu organisieren.

0.1.3 Art und Lage der baulichen Anlagen:
Die betroffenen Sanitäranlagen sind funktional in die bauliche Gesamtanlage der Sporthalle integriert und befinden sich in den zugehörigen Umkleide- und Nebenräumen. Sie sind so angeordnet, dass kurze Wege zwischen Sportfläche und Umkleidebereichen gewährleistet sind. Die Anlagen umfassen Waschräume, WC-Räume sowie Duschräume für die Nutzer der Sporthalle. Die gesamte Fläche dieser Bereiche beträgt ca. 350 m².

0.1.4 Verkehrsverhältnisse auf der Baustelle, insbesondere Verkehrsbeschränkungen:
Siehe 0.1.1

0.1.5 Für den Verkehr freizuhaltende Flächen:
Dem AN obliegt während seiner Arbeiten und Lieferungen die Verkehrssicherungspflicht gegenüber allen anderen Verkehrsteilnehmern. Die Richtlinien für die Sicherung von Arbeitsstellen an Straßen RSA - 1995, die Straßenverkehrsordnung (StVO und VwV-StVo) und die ZTVA-SA 97 sind zu beachten.

0.1.6 Art, Lage, Maße und Nutzbarkeit von Transporteinrichtungen und Transportwegen:
Alle notwendigen Geräte und Baustoffe sind über den Haupteingang der Sporthalle einzubringen. Zugang über das Baufeld ist ebenerdig.

0.1.7 Lage, Art, Anschlusswert und Bedingungen für das Überlassen von Anschlüssen für Wasser, Energie und Abwasser:
Anschlüsse für Baustrom und Bauwasser und Abwasser werden bauseits hergestellt, unterhalten und rückgebaut.

0.1.8 Lage und Ausmaß der dem Auftragnehmer für die Ausführung seiner Leistungen zur Benutzung oder Mitbenutzung überlassenen Flächen und Räume:
Im Baustelleneinrichtungsbereich werden Lagerflächen zur Verfügung gestellt. In Absprache mit der örtlichen Bauleitung können in begrenztem Umfang auf dafür vorgesehenen Flächen im Baustelleneinrichtungsbereich kleinere Baucontainer aufgestellt werden.

0.1.11 Besondere umweltrechliche Vorschriften
Durch den AN sind lärm-, staub- und erschütterungsarme Baumaßnahmen vorzusehen.
Die Staubentwicklung ist durch geeignete Maßnahmen so zu beschränken, dass keine Belästigungen, Beschädigungen und Verstaubungen des Umfeldes entstehen.

0.1.16 Im Bereich der Baustelle vorhandene Anlagen, insbesondere Abwasser- und Versorgungsleitungen:
Die bauseitigen Anschlüsse für Baustrom, Bauwasser und Abwasser sind zu schützen und sachgerecht zu nutzen.

0.1.19 Gegebenenfalls gemäß der Baustellenverordnung getroffene Maßnahmen
Der AN hat im Bereich der Baustelleneinrichtung und der eigenen Arbeitsbereiche für ausreichende Beleuchtungsstärken zu sorgen:
- Verkehrswege, Treppen und Flure mindestens 20 Lux
- durch den AN selbst zu beleuchtende Arbeitsbereiche mindestens 200 Lux
Für die Ausbaugewerke wird bauseits durch die Elektrofirma im Gebäude eine Baustellenbeleuchtung eingerichtet und unterhalten.

0.1.22 Art und Zeit der vom Auftraggeber veranlassten Vorarbeiten:
Die vorgesehene Demontage der Sanitär- und Lüftungsinstallationen, sowie der geplante Rückbau des Innenausbaus ist zum Zeitpunkt der Installationsarbeiten bereits abgeschlossen.

0.1.23 Arbeiten anderer Unternehmer auf der Baustelle:
Bei der Sanierung der Umkleiden, Wasch- und Nebenräumen sind andere Unternehmer beschäftigt, hierdurch entstehende Überschneidungen sind mit der örtlichen Bauleitung abzustimmen.

0.2 Angaben zur Ausführung

0.2.1 Vorgesehene Arbeitsabschnitte, Arbeitsunterbrechungen und Arbeitsbeschränkungen nach Art, Ort und Zeit sowie Abhängigkeit von Leistungen anderer Gewerke:
Die Arbeiten sind in einem Zuge durchzuführen. Auftretende Überschneidungen sind vor Ort abzustimmen.

0.2.7 Besondere Anforderungen an das Auf- und Abbauen sowie Vorhalten von Gerüsten:
Die Gerüste sind ausschließlich für die eigenen Arbeiten zu errichten, vorzuhalten und termingerecht wieder abzubauen.

0.2.13 Art und Umfang der vom Auftraggeber verlangten Eignungs- und Gütenachweise:
Entsprechend Leistungsbeschreibung

0.2.16 Art, Anzahl, Menge oder Masse der Stoffe und Bauteile, die vom Auftraggeber beigestellt werden, sowie Art, genaue Bezeichnung des Ortes und Zeit ihrer Übergabe:
Durch den Auftraggeber werden zwei Wasserzähler bereitgestellt. Der Ort und die Zeit werden im Zuge der Baumaßnahme mit dem AN abgestimmt.

0.2.19 Mitwirken beim Einstellen von Anlagenteilen und bei der Inbetriebnahme von Anlagen im Zusammenwirken mit anderen Beteiligten, z. B. mit dem Auftragnehmer für die Gebäudeautomation:
Gemäß gewerkespezifische ATV.

0.2.21 Übertragung der Wartung während der Dauer der Verjährungsfrist für die Mängelansprüche auf maschinelle und elektrotechnische sowie elektronische Anlagen oder Teile davon, bei denen die Wartung Einfluss auf die Sicherheit und Funktionsfähigkeit hat ( vergleiche §13 Absatz 4 Nummer 2 VOB/B), durch einen besonderen Wartungsvertrag:
Ein Wartungsvertrag wird ggf. im Zuge der Beauftragung oder im Nachgang vereinbart. Die genauen Konditionen werden in diesem Zusammenhang festgelegt.

0.4. Einzelangaben zu Nebenleistungen und Besonderen Leistungen

0.4.1 Nebenleistungen:
Nebenleistungen von erheblicher Bedeutung für die Preisbildung z.B. Baustelleneinrichtung werden im LV in gesonderter Position ausgeschrieben.

*Hinweis: ATV DIN 18381*
02. ATV DIN 18381

Angaben zur Baustelle

0.1.1 Hauptwindrichtung
Für die Stadt Schifferstadt im Rhein-Pfalz-Kreis ist als Hauptwindrichtung Südwest definiert.

0.1.3 Bebauung der Umgebung
Das Grundstück der neuen Kreissporthalle Schifferstadt befindet sich innerhalb eines bestehenden Schul- und Sportareals. Die Umgebung ist geprägt durch schulische Einrichtungen und Sportanlagen.

0.1.6 Art und Umfang der Schutzmaßnahmen entsprechend VDE-Bestimmungen
VDE 100

Angaben zur Ausführung

0.2.1Anzahl, Art, Lage, Maße, Stoffe und Ausbildung der herzustellenden Anlagen
Abwasseranlagen innerhalb des Gebäudes
Die Bestandsinstallation der Kostengruppe 410 wird vollständig, bis auf die Trinkwassererwärmung, erneuert. Die fachgerechte Demontage und Entsorgung der bestehenden Installationen werden in einer vorgezogenen Maßnahme durchgeführt.

Die Planung der Abwasser-, Wasser-, Gasanlagen richtet sich nach den allgemein anerkannten Regeln der Technik (a.a.R.d.T.), insbesondere der Normenreihen der DIN 1986 und DIN 1988, den Vorgaben aus der Arbeitsstättenrichtlinie und den Vorgaben durch den Auftraggeber, sofern diese nicht im Widerspruch zu den technischen Anforderungen stehen.

KG 411 / Abwasseranlagen innerhalb des Gebäudes
Grundlage zur Berechnung der Entwässerungsleitungen innerhalb des Gebäudes bilden die DIN-EN 12056 und die DIN 1986-100 in ihrer neuesten Fassung.

Der Werkstoff der Abwasserleitungen ist mit PP-Rohr DIN EN 1451-1, heißwasserbeständig (bis 95°C) und schallgedämmt als mineralverstärktes Vollwandrohr geplant. Da das Gebäude nicht unterkellert ist, ergeben sich keine unter der Rückstauebene, bezogen auf die Deckelhöhe des Kanalschachts am Anschlusspunkt an die öffentliche Kanalisation, angeordneten Entwässerungspunkte.

Die Ertüchtigung der Entwässerung des Niederschlagswasser ist kein Bestandteil der Sanierungsmaßnahme.

2.2 KG 412 / Wasseranlagen
Die Planung und Berechnung der Trinkwasseranlage richtet sich u.a. nach DIN 1988-100, bzw. DIN EN 806 1-7.

Die Trinkwasser-Versorgungsleitungen sind aus nichtrostenden Stahlrohren nach DVGW GW 541 und DIN 1988-200 mit dem Werkstoff Nr. 1.4521 vorgesehen. Die Dimensionierung erfolgt gemäß DIN 1988-300. Die Rohrleitungen erhalten eine Dämmung aus nichtbrennbarer Mineralwolle, die mit Alufolie kaschiert ist. In stoßgefährdeten Bereichen (z.B. Technikzentrale) wird diese zusätzlich mit einem Blechmantel vor Beschädigung geschützt. Der Versorgungsdruck am Übergabepunkt liegt gemäß der Anzeige am Rückspülfilter bei 4,1 bar. Die Zapfstellen der Waschbecken, Duschen und Urinale sind mit Armaturen ausgestattet, die eine automatische Spülung über ein übergeordnetes Leittechnik und eine Protokollierung der Spülvorgänge ermöglicht. Die WCs und das Ausgussbecken sind ohne Armaturen mit automatischer Spülung ausgestattet und werden daher so eingeschliffen, dass keine hy-gienisch relevanten Stichleitungen entstehen.

Die Warmwassererzeugung erfolgt dezentral über einen bestehenden Trinkwassererwärmer. Dieser bevorratet das erwärmte Trinkwasser in einem Pufferspeicher.

0.2.2 Umfang der vom Auftragnehmer vorzunehmenden Installation der anlagen-internen elektrischen Leitungen einschließlich Auflegen auf die Klemmen
Die Kabel- und Leitungsverlegung für die Gewerke Sanitär erfolgt durch die beauftragte Elektrofirma nach Angabe des Auftragnehmers. Die für diese elektrische Installation erforderlichen Kabellisten und Grundrisspläne mit Standortangabe der einzelnen Positionen sind der Elektrofirma rechtzeitig und unaufgefordert über die Bauleitung zu übergeben.
Das Ablängen und Einführen in Geräte und Verteilungen, das Abmanteln und Auflegen sowie die Prüfung und Inbetriebnahme ist Sache des Auftragnehmers des jeweiligen Gewerkes und liegt in dessen Verantwortung. Diese Arbeiten sind von Elektrofacharbeitern durchführen zu lassen und in die Einheitspreise einzukalkulieren.

0.2.4Geforderte Druckstufen für Anlagenteile
In der Anlage werden folgende Druckstufen für die verschiedenen Bauteile gefordert:
- Absperrarmaturen  PN 16
- Zähleinrichtungen  PN 16

0.2.6 Zerstörungsfreie Prüfungen bei Hochdruckleitungen und schwer zugänglichen Leitungen
Für Anlagenteile in schwer zugänglichen Bereichen wie z. B.  innerhalb von Wänden sind Druck- und Dichtheitsprüfungen für die jeweiligen Teilabschnitte vorzusehen. Diese sind so rechtzeizig durchzuführen, dass sämtliche Installationen frei einsehbar und inspizierbar sind. Die Dichtheitsprüfungen sind mit Medien durchzuführen, welche nicht zu einer Verkeimung der Anlage führen.

0.2.9Schutz von Bau- und Anlagenteilen, Einrichtungsgegenständen und dergleichen
Bis zur vollständigen Abnahme der Anlage hat der Auftragnehmer für den Schutz seines Werkes selbständig Sorge zu tragen.

0.2.10Angaben zur Umsetzung eines Hygienekonzepts
Eine Einweisung des Bedienpersonals zur Einhaltung der Hygienevorschriften und der hierfür gemäß Planung vorgesehenen Automationseinrichtungen zur wiederkehrenden Spülung des Leitungsnetzes sowie Prüfung von relevanten Bauteilen ist durch den Auftragnehmer durchzuführen. Hierzu hat der Auftragnehmer die Pflicht alle notwendigen Dokumentationsunterlagen sowie die Koordination und Termine mit dem Betreiber/Nutzer bzw. dem Bedienpersonal abzustimmen und zu protokollieren.

0.2.12Anforderungen an den Brand-, Schall-, Wärme-, Feuchte- und Strahlenschutz, Energieeffizienz sowie an die Luftdichtheit der Gebäudehülle. Art und Umfang erforderlicher Leistungen
Rohrleitungsdurchführungen durch Wände mit Brandschutzanforderungen müssen mit bauaufsichtlich zugelassenen Brandschutzmaterialien gedämmt werden. Die Verlegerichtlinien des jeweiligen Herstellers sind hierbei unbedingt einzuhalten. Bauaufsichtliche Prüfzeugnisse sowie ähnliche Unterlagen müssen der Technischen Dokumentation beigefügt werden.

0.2.14 Anforderungen an die Wärmedämmung der auf dem Rohfußboden verlegten Leitungen
Gemäß Leistungsbeschreibung/GEG

0.2.18Art, Maße, Umfang und Ausbildung der Wärmedämmung und Dämmung gegen Tauwasserbildung
Rohrleitungen sind nach GEG gegen Tauwasser und Wärmeverluste zu dämmen. Die Dämmung in stoßgefährdeten Bereichen muss mit Kunstofffolie ausgeführt werden, ebenso die Dämmung in Technikzentralen bis zu einer Höhe von ca. 2 m.
Für Leitungen in Bereichen, die weder sichtbar noch stoßgefährdet sind, werden keinerlei Ummantelungen als Oberflächenschutz vorgesehen.

0.2.21 Schnittstellen zu anderen Gewerken
Schnittstelle zu den Gewerken Elektro

0.2.24Art und Umfang der bereit zu stellenden und zu übergebenden Unterlagen vor der Montage bzw. zur Bestandsdokumentation, z. B.:
- Strangschemata
- Grundrissplan
- Stückliste, enthaltend alle Mess-, Steuerungs und Regelgeräte
- Berechnung der Leitungsnetze, Einstellwerte und Anlagenteile

0.2.26Art, Verfahren und Umfang vorzunehmender Druck- und Dichtheitsprüfungen für Rohrleitungen sowie Einzelheiten über auszubauende wiedereinzubauende sowie abzudichtende Bauteile und Apparate.
Das gesamte Leitungsnetz ist einer Druck- bzw. Dichtheitsprüfung mit Betriebsüberdruck und Standzeit gemäß Herstellerangabe zu unterziehen. Die Prüfungen dürfen abschnittsweise erfolgen. Die Druck-/ Dichtheitsprüfungen sind durchzuführen bevor die Installationen der weiteren Prüfung und Feststellung durch bauliche Verkleidungen oder Umhüllungen entzogen werden.
Die Ergebnisse der Prüfung sind zu dokumentieren.

0.2.27Art, Verfahren und Umfang des Spülens von Rohrleitungender Trinkwasser-Installation, insbesondere
- Länge und Nennweite der Kellerverteilleitungen
- Anzahl und Nennweite der Steigleitungen
- Anzahl der Geschosse
- Anzahl der Entnahmestellen
- Art der Entnahmestellen wie Aufputz- oder Unterputz-Armaturen, Unterputz-Spülkästen und dergleichen
- Lage der Anschlussstelle für die Abwasserentsorgung
Gemäß Ausführungsbeschreibung / Montageplanung.

0.2.30Angebot eines Instandhaltungs- bzw. Wartungsvertrages
Ein Wartungsangebot ist in Abstimmung mit dem Auftraggeber ggf. nachträglich abzugeben.

0.2.31Art und Umfang der dem Auftragnehmer für die Beurteilung und Ausführung der Anlagen zu liefernden Planungsunterlagen und Berechnungen
siehe ATV DIN 18381 /  2.24

0.2.35 Art und Umfang der Kennzeichnung von Rohrleitungen
Rohrleitungen sind nach DIN 2403 mit entsprechender Kennzeichnung zu versehen.

0.2.36 Lage der Anschlüsse für Armaturen und Abläufe, z. B. im Fliesenraster
Anschluss bzw. Positionierung von Sanitärobjekten ist gemäß Fliesenspiegel (Angabe Architekt) auszuführen.

0.2.37 Bauteilfertigung nach Ausführungsplan oder nach örtlichem Aufmaß
Bauteilfertigung nach Ausführungsplan. Maße sind im Zuge der Erstellung Werk- und Montageplanung rechtzeitig vor Bestellung und Ausführung zu prüfen.

0.2.38Art, Beschaffenheit und Festigkeit des Untergrundes, z. B. Stahl, Beton, verputztes oder unverputztes Mauerwerk, Holz. Vorgesehene Wand- und Bodenbeläge
Art, Beschaffenheit und Festigkeit des Untergrundes gemäß Ausführungs- und Werkplanung.

0.2.42Anzahl, Art, Lage, Maße und Massen von Installations- und Einbauteilen
Gemäß Ausschreibung.

0.2.43 Anzahl, Art und Lage von Probeentnahmestellen der Trinkwasserversorgung
Die Probeentnahmestellen sind in ihrer Art, Anzahl und Lage nach den Vorgaben der Trinkwasserverordnung (TrinkwV) und dem Strangschema auszuführen.

0.3 Einzelangaben bei Abweichungen von den ATV
Keine ergänzende Regelung zur ATV DIN 18299, Abschnitt 0.3.

0.4 Einzelangaben zu Nebenleistungen und besonderen Leistungen
0.4.1 Unterlagen und Nachweise zur Leistungsabnahme
Eine Vorab-Ausfertigung der Dokumentation zur ausgeführten Anlage, ist dem AG unmittelbar mit Abschluss der Montage-/Ausführungsarbeiten, mind. 18 Werktage vor Abnahme 1-fach als Entwurf mit auf Revisionsstand in den Grundrisssen und Schemata aktualisierten Eintragungen der gegenüber der Ausführungsplanung im Verlauf der Baumaßnahme stattgefundenen Änderungen, Abweichungen bzw. Ergänzungen, sowie den bei Inbetriebnahme und hydr. Einregulierung vorgenommenen Einstellungen zur Prüfung auf Übereinstimmung mit der ausgeführten Leistung digital vorzulegen. Nach Prüfung des (Entwurfs)-Exemplars ist die Gesamtdokumentation entsprechend Prüfergebnis zu überarbeiten, aktualisieren, zusammenzustellen und 3-fach beim Abnahmetermin zu übergeben. Die Dokumentation muss wie nachfolgendes Beispiel, gegliedert sein.

0 Inhaltsverzeichnis

1 Anlagenbeschreibung:
Die erstellte Anlage ist ausführlich zu beschreiben und alle wesentlichen Daten müssen im Anhang tabellarisch aufgeführt werden. Anlagenbezogene Regelwerke (Normen, VDI-Richtlinien u.dgl.) sind zu benennen.

2 Berechnungen / Auslegungen / Nachweise
Schriftliche Nachweise über die im Zuge der Montageplanung durchgeführten Berechnungen und Auslegungen wie z.B. Berechnungen von Befestigungskonstruktionen, sowie alle notwendigen Mess- und Einstellprotokolle einschließlich, falls erforderlich Mess-Stellenpläne.

3 Bedienungs- und Wartungsanweisung:
Über die erstellte Anlage und deren Komponenten ist eine ausführliche Bedienungs- und Wartungsanweisung zu erstellen. Der Bedienungs- u. Wartungsanweisung anliegend sind die erforderlichen Wartungsarbeiten und zugeordneten Wartungsintervalle als tabellarische Auflistung aufzustellen.

4 Protokolle / Bescheinigungen:
- Fachunternehmer-/Errichterbescheinigung
- Herstellerbescheinigungen/Zertifikate
- Konformitätserklärungen
- Zeugnisse
- Protokolle über Dichtheitsprüfung
- Inbetriebnahmeprotokolle
- Unbedenklichkeitsbescheinigungen
- Nachweise zu Hygieneprüfungen, Laboranalysen
- Einweisungsprotokolle
- Abnahmeprotokolle - und Übergabeprotokolle
(mängelfrei)

5 Herstellerunterlagen
- Lieferantenverzeichnis mit Angabe von Produkt und Anschrift.
-  Dokumentationsunterlagen der Hersteller aller eingebauten Komponenten (wesentliche  Angaben sind in den Unterlagen farbig zu markieren).

6 Revisionspläne:
- Planverzeichnis
- Grundriss (farbig) mit Leitungsverlauf und allen
  wesentlichen betriebsrelevanten Daten
- Strangschema, farbig

#### 1.1 411 - Abwasseranlagen

*Hinweis: Abwasserleitungen*
wie nachstehend beschrieben:

**1.1.1 Abwasserltg PP heißwasserbest. schallgedämmt Vollwandrohr DN/OD50 Gebäude**
STLB-Bau 2025-10 044
Abwasserleitung aus PP-Rohr DIN EN 1451-1, heißwasserbeständig (bis 95 Grad C) und schallgedämmt, als Vollwandrohr, mineralverstärkt, DN/OD 50, Verbindung mit Steckmuffe, einschl. Dichtringen, Verlegung in Gebäuden, Form- und Verbindungsstücke werden gesondert vergütet, besondere Rohrbefestigungen werden gesondert vergütet, Arbeitshöhe des Montageortes bis 3,5 m über der Standfläche des hierfür erforderlichen Gerüstes.
Menge: 87,000 m

**1.1.2 Abwasserltg PP heißwasserbest. schallgedämmt Vollwandrohr DN/OD75 Gebäude**
STLB-Bau 2025-10 044
Abwasserleitung aus PP-Rohr DIN EN 1451-1, heißwasserbeständig (bis 95 Grad C) und schallgedämmt, als Vollwandrohr, mineralverstärkt, DN/OD 75, Verbindung mit Steckmuffe, einschl. Dichtringen, Verlegung in Gebäuden, Form- und Verbindungsstücke werden gesondert vergütet, besondere Rohrbefestigungen werden gesondert vergütet, Arbeitshöhe des Montageortes bis 3,5 m über der Standfläche des hierfür erforderlichen Gerüstes.
Menge: 87,000 m

**1.1.3 Abwasserltg PP heißwasserbest. schallgedämmt Vollwandrohr DN/OD100 Gebäude**
STLB-Bau 2025-10 044
Abwasserleitung aus PP-Rohr DIN EN 1451-1, heißwasserbeständig (bis 95 Grad C) und schallgedämmt, als Vollwandrohr, mineralverstärkt, DN/OD 100, Verbindung mit Steckmuffe, einschl. Dichtringen, Verlegung in Gebäuden, Form- und Verbindungsstücke werden gesondert vergütet, besondere Rohrbefestigungen werden gesondert vergütet, Arbeitshöhe des Montageortes bis 3,5 m über der Standfläche des hierfür erforderlichen Gerüstes.
Menge: 26,000 m

**1.1.4 Abzweig Innenradius 45-90Grad Abwasserltg PP heißwasserbest. schallgedämmt Vollwandrohr DN/OD75**
STLB-Bau 2025-10 044
Abzweig, mit Innenradius DIN EN 12056-2, über 45 bis 90 Grad, für Abwasserleitung, aus PP-Rohr DIN EN 1451-1, heißwasserbeständig (bis 95 Grad C) und schallgedämmt, als Vollwandrohr, mineralverstärkt, DN/OD 75.
Menge: 6,000 St

**1.1.5 Abzweig Innenradius 45-90Grad Abwasserltg PP heißwasserbest. schallgedämmt Vollwandrohr DN/OD100**
STLB-Bau 2025-10 044
Abzweig, mit Innenradius DIN EN 12056-2, über 45 bis 90 Grad, für Abwasserleitung, aus PP-Rohr DIN EN 1451-1, heißwasserbeständig (bis 95 Grad C) und schallgedämmt, als Vollwandrohr, mineralverstärkt, DN/OD 100.
Menge: 10,000 St

**1.1.6 Bogen 45-90Grad Abwasserltg PP heißwasserbest. schallgedämmt Vollwandrohr DN/OD50**
STLB-Bau 2025-10 044
Bogen, über 45 bis 90 Grad, für Abwasserleitung, aus PP-Rohr DIN EN 1451-1, heißwasserbeständig (bis 95 Grad C) und schallgedämmt, als Vollwandrohr, mineralverstärkt, DN/OD 50.
Menge: 115,000 St

**1.1.7 Bogen 45-90Grad Abwasserltg PP heißwasserbest. schallgedämmt Vollwandrohr DN/OD75**
STLB-Bau 2025-10 044
Bogen, über 45 bis 90 Grad, für Abwasserleitung, aus PP-Rohr DIN EN 1451-1, heißwasserbeständig (bis 95 Grad C) und schallgedämmt, als Vollwandrohr, mineralverstärkt, DN/OD 75.
Menge: 23,000 St

**1.1.8 Bogen 45-90Grad Abwasserltg PP heißwasserbest. schallgedämmt Vollwandrohr DN/OD100**
STLB-Bau 2025-10 044
Bogen, über 45 bis 90 Grad, für Abwasserleitung, aus PP-Rohr DIN EN 1451-1, heißwasserbeständig (bis 95 Grad C) und schallgedämmt, als Vollwandrohr, mineralverstärkt, DN/OD 100.
Menge: 35,000 St

**1.1.9 Reduzierstück Abwasserltg PP heißwasserbest. schallgedämmt Vollwandrohr DN/OD75 DN50**
STLB-Bau 2025-10 044
Reduzierstück, für Abwasserleitung, aus PP-Rohr DIN EN 1451-1, heißwasserbeständig (bis 95 Grad C) und schallgedämmt, als Vollwandrohr, mineralverstärkt, DN/OD 75, 2. DN/OD 50.
Menge: 14,000 St

**1.1.10 Reduzierstück Abwasserltg PP heißwasserbest. schallgedämmt Vollwandrohr DN/OD100 DN75**
STLB-Bau 2025-10 044
Reduzierstück, für Abwasserleitung, aus PP-Rohr DIN EN 1451-1, heißwasserbeständig (bis 95 Grad C) und schallgedämmt, als Vollwandrohr, mineralverstärkt, DN/OD 100, 2. DN/OD 75.
Menge: 7,000 St

*Hinweis: Abläufe*
wie nachstehend beschrieben:

**1.1.11 Rinnenablauf Dusche DN100 Gehäuse Stahl niro Geruchverschluss Klebeflansch L 1550-1600mm Abgang senkr. Rost Stahl niro B 100-125mm**
STLB-Bau 2025-10 044
Rinnenablauf für Dusche, höhenverstellbar, Anschluss DN 100, Gehäuse aus nichtrostendem Stahl, mit herausnehmbarem Geruchverschluss, mit Klebeflansch, Baulänge über 1550 bis 1600 mm, Abgang senkrecht, Rost aus nichtrostendem Stahl, Rost-/Plattenbreite über 100 bis 125 mm,

Hersteller und Typ '....................................................' vom Bieter einzutragen .
Menge: 6,000 St

**1.1.12 Grundkörper DN100 Klebeflansch Abgang senkr. passend zu vorgenanntem Rinnenablauf**
Grundkörper ohne Geruchverschluss, aus Gusseisen oder vergleichbar, DN 100, mit Klebeflansch, Abgang senkrecht, passend zu vorgenanntem Rinnenablauf, Einbau in Bodenplatte mit Anschluss an Grundleitung

Fabrikat: '....................'

Typ: '....................'
vom Bieter einzutragen.
Menge: 6,000 St

*Hinweis: Befestigung*
wie nachstehend beschrieben:

**1.1.13 Form-Hohlprofilstahlkonstruktion Stahl verz Stütz-Hänge-Trag-Sonderbefestigung**
STLB-Bau 2025-10 042
Form-/Hohlprofilstahlkonstruktion, aus verzinktem Stahl, für Stütz-, Hänge-, Trag- und Sonderbefestigung, schallentkoppelt gelagert, der rechnerische Nachweis der Tragfähigkeit ist auf Verlangen vorzulegen, Arbeitshöhe des Montageortes bis 3,5 m über der Standfläche des hierfür erforderlichen Gerüstes.
Menge: 20,000 kg

**1.1.14 Rohrschelle Stahl verz DN50**
STLB-Bau 2025-10 042
Rohraufhängung als Rohrschelle, aus verzinktem Stahl, mit schalldämmenden Einlagen, Anforderungen entsprechend DIN 4109-1, Befestigung mit bauaufsichtlich zugelassenen Dübeln, einschl. Bohrarbeiten, Befestigungsuntergrund Beton, Rohr aus Kunststoff, DN 50, Arbeitshöhe des Montageortes bis 3,5 m über der Standfläche des hierfür erforderlichen Gerüstes.
Menge: 30,000 St

**1.1.15 Rohrschelle Stahl verz DN75**
STLB-Bau 2025-10 042
Rohraufhängung als Rohrschelle, aus verzinktem Stahl, mit schalldämmenden Einlagen, Anforderungen entsprechend DIN 4109-1, Befestigung mit bauaufsichtlich zugelassenen Dübeln, einschl. Bohrarbeiten, Befestigungsuntergrund Beton, Rohr aus Kunststoff, DN 75, Arbeitshöhe des Montageortes bis 3,5 m über der Standfläche des hierfür erforderlichen Gerüstes.
Menge: 30,000 St

**1.1.16 Rohrschelle Stahl verz DN100**
STLB-Bau 2025-10 042
Rohraufhängung als Rohrschelle, aus verzinktem Stahl, mit schalldämmenden Einlagen, Anforderungen entsprechend DIN 4109-1, Befestigung mit bauaufsichtlich zugelassenen Dübeln, einschl. Bohrarbeiten, Befestigungsuntergrund Beton, Rohr aus Kunststoff, DN 100, Arbeitshöhe des Montageortes bis 3,5 m über der Standfläche des hierfür erforderlichen Gerüstes.
Menge: 10,000 St

#### 1.2 412 - Wasseranlagen

*Hinweis: Anschlüsse an Bestand*
wie nachstehend beschrieben:

**1.2.1 Anschluss an Rohrltg TW Stahl niro AD 18mm Wärmedämmung entfernen Einbau Muffe Durchm. 18mm**
STLB-Bau 2025-10 042
Anschluss herstellen, Form- und Verbindungsstücke werden gesondert vergütet, an Rohrleitung, Medium Trinkwasser DIN 1988-200, aus nichtrostendem Stahl, Außendurchmesser 18 mm, durch Schrauben, einschl. entfernen der Wärmedämmung an der Anschlussstelle und Einbau einer Muffe, Außendurchmesser 18 mm.
Menge: 1,000 St

**1.2.2 Anschluss an Rohrltg TW Stahl niro AD 28mm Wärmedämmung entfernen Einbau Muffe Durchm. 28mm**
STLB-Bau 2025-10 042
Anschluss herstellen, Form- und Verbindungsstücke werden gesondert vergütet, an Rohrleitung, Medium Trinkwasser DIN 1988-200, aus nichtrostendem Stahl, Außendurchmesser 28 mm, durch Schrauben, einschl. entfernen der Wärmedämmung an der Anschlussstelle und Einbau einer Muffe, Außendurchmesser 28 mm.
Menge: 1,000 St

**1.2.3 Anschluss an Rohrltg TW Stahl niro AD 35mm Wärmedämmung entfernen Einbau Muffe Durchm. 35mm**
STLB-Bau 2025-10 042
Anschluss herstellen, Form- und Verbindungsstücke werden gesondert vergütet, an Rohrleitung, Medium Trinkwasser DIN 1988-200, aus nichtrostendem Stahl, Außendurchmesser 35 mm, durch Schrauben, einschl. entfernen der Wärmedämmung an der Anschlussstelle und Einbau einer Muffe, Außendurchmesser 35 mm.
Menge: 2,000 St

**1.2.4 Anschluss an Rohrltg TW Stahl niro AD 54mm Wärmedämmung entfernen Einbau Muffe Durchm. 54mm**
STLB-Bau 2025-10 042
Anschluss herstellen, Form- und Verbindungsstücke werden gesondert vergütet, an Rohrleitung, Medium Trinkwasser DIN 1988-200, aus nichtrostendem Stahl, Außendurchmesser 54 mm, durch Schrauben, einschl. entfernen der Wärmedämmung an der Anschlussstelle und Einbau einer Muffe, Außendurchmesser 54 mm.
Menge: 1,000 St

*Hinweis: Ventile*
wie nachstehend beschrieben:

**1.2.5 Absperrventil Rotguss Schrägsitz Entleerungsventil Handrad PN16 DN15 Dämmschalen**
STLB-Bau 2025-10 042
Absperrventil, für Trinkwasserleitung DIN 1988-200, Gehäuse und Oberteil aus Rotguss, Schrägsitzform mit Entleerungsventil, mit wartungsfreier Spindelabdichtung, mit Handrad, mit Gewindeanschluss, Nenndruck 1,6 MPa (16 bar), DN 15, mit Dämmschalen,

Hersteller und Typ '....................................................' vom Bieter einzutragen .
Menge: 5,000 St

**1.2.6 Absperrventil Rotguss Schrägsitz Entleerungsventil Handrad PN16 DN25 Dämmschalen**
STLB-Bau 2025-10 042
Absperrventil, für Trinkwasserleitung DIN 1988-200, Gehäuse und Oberteil aus Rotguss, Schrägsitzform mit Entleerungsventil, mit wartungsfreier Spindelabdichtung, mit Handrad, mit Gewindeanschluss, Nenndruck 1,6 MPa (16 bar), DN 25, mit Dämmschalen,

Hersteller und Typ '....................................................' vom Bieter einzutragen .
Menge: 7,000 St

**1.2.7 Absperrventil Rotguss Schrägsitz Entleerungsventil Handrad PN16 DN32 Dämmschalen**
STLB-Bau 2025-10 042
Absperrventil, für Trinkwasserleitung DIN 1988-200, Gehäuse und Oberteil aus Rotguss, Schrägsitzform mit Entleerungsventil, mit wartungsfreier Spindelabdichtung, mit Handrad, mit Gewindeanschluss, Nenndruck 1,6 MPa (16 bar), DN 32, mit Dämmschalen,

Hersteller und Typ '....................................................' vom Bieter einzutragen .
Menge: 3,000 St

**1.2.8 Absperrventil Rotguss Schrägsitz Entleerungsventil Handrad PN16 DN50 Dämmschalen**
STLB-Bau 2025-10 042
Absperrventil, für Trinkwasserleitung DIN 1988-200, Gehäuse und Oberteil aus Rotguss, Schrägsitzform mit Entleerungsventil, mit wartungsfreier Spindelabdichtung, mit Handrad, mit Gewindeanschluss, Nenndruck 1,6 MPa (16 bar), DN 50, mit Dämmschalen,

Hersteller und Typ '....................................................' vom Bieter einzutragen .
Menge: 1,000 St

**1.2.9 Rückschlagventil TW Gewindeanschl. Prüf-Entleereinr. MOP16 DN50 Schrägsitz Entleerungsventil Rotguss**
STLB-Bau 2025-10 042
Rückschlagventil, mit Schallschutzprüfzeichen DIN EN ISO 3822-1 Klasse I, für Trinkwasserleitung DIN 1988-200, mit Gewindeanschluss, Prüf- und Entleereinrichtung, max. Betriebsdruck MOP 16, DN 50, für waagerechten oder senkrechten Einbau, in Schrägsitzform mit Entleerungsventil, Gehäuse aus Rotguss, Sitz aus Gehäusewerkstoff, weich dichtend,

Hersteller und Typ '....................................................' vom Bieter einzutragen .
Menge: 1,000 St

**1.2.10 Zirkulations-Regulierventil autom. regelbar absperrbar Rotguss Geradsitz Entleerungsanschluss PN16 DN15 Dämmschalen**
STLB-Bau 2025-10 042
Zirkulations-Regulierventil thermostatisch regelbar, absperrbar, für Trinkwasserleitung warm DIN 1988-200, für Wassertemperatur von 50 bis 65 Grad C, zum thermisch selbstregelnden, hydraulischen Strangabgleich und automatischer Regelbereichsumstellung für thermische Desinfektion mind. 70 Grad C, Gehäuse, Oberteil und wasserberührende Teile der Innengarnitur aus Rotguss DIN EN 1982, Geradsitzform, mit Entleerungsanschluss und -stopfen, mit PTFE-Sitzdichtung, mit Innengewindeanschluss, Nenndruck 1,6 MPa (16 bar), DN 15, mit Dämmschalen,

Hersteller und Typ '....................................................' vom Bieter einzutragen .
Menge: 7,000 St

**1.2.11 Probenahmeventil Stahl niro absperrbar DN10**
STLB-Bau 2025-10 042
Probenahmeventil, zur Bestimmung mikrobiologischer und chemischer Parameter nach TrinkwVO, für Trinkwasser DIN 1988-200, Gehäuse, Oberteil und wasserberührende Teile der Innengarnitur aus nichtrostendem Stahl, Ventilkörper 360 Grad drehbar mit abflammbarem und drehbarem Auslaufbogen aus nichtrostendem Stahl, absperrbar, Gewindeanschluss, DN 10,

Hersteller und Typ '....................................................' vom Bieter einzutragen .
Menge: 4,000 St

*Hinweis: Einbauteile*
wie nachstehend beschrieben:

**1.2.12 Zirkulations-Kreiselpumpe Nassläufer stufenlos regelbar differenzdruckgeregelt Inline-Pumpe DN20 Gehäuse Stahl niro IPX4D**
STLB-Bau 2025-10 046
Kreiselpumpe als Zirkulationspumpe, für Trinkwasser, warm (PWH), als Nassläufer, stufenlos regelbar, differenzdruckgeregelt,

benötigter Volumenstrom Pumpe in m3/h '.....................................0,62...............'

Mind.-Förderhöhe in m '...........................5,2'
Betriebstemperatur max. 90 Grad C, Anteil Kalziumhydrogencarbonat Ca(HCO3)2 im Trinkwasser bis 3,6 mol/m3 (20 Grad dH), Betriebsdruck PN 10, als Inline-Pumpe, mit Gewindeanschluss, DN 20, Gehäuse aus nichtrostendem Stahl,
Motor Bemessungsbetriebsspannung 230 V AC, Schutzart IP X4D DIN EN 60529 (VDE 0470-1), mit Motorschutz, mit Wärmedämmschalen, körperschallgedämmt,

Hersteller und Typ '....................................................' vom Bieter einzutragen .
Menge: 1,000 St

**1.2.13 Rückschlagklappe TW PN10 Rotguss Rp3/4**
STLB-Bau 2025-10 042
Rückschlagklappe mit Muffenanschluss, mit Belastungsgewicht, für Trinkwasserleitung DIN 1988-200, Nenndruck 1 MPa (10 bar), für waagerechten Einbau, Gehäuse aus Rotguss, Rp 3/4.
Menge: 1,000 St

**1.2.14 Wasserzähler-Anschlussbügel Stahl verz Q3 4m3/h**
STLB-Bau 2025-10 042
Wasserzähler-Anschlussbügel einschl. Anschlussgewinde, aus verzinktem Stahl, Anschlussverschraubungen aus Messing mit Fest- und Längenausgleichsverschraubung, mit geschlossenen Bügelschenkeln zur Aufnahme der Anschlussverschraubungen, Abdichten des Schiebestutzens der Ausgleichsverschraubung mit O-Ring, für Hauswasserzähler mit Dauerdurchfluss Q3 4 m3/h,

Hersteller und Typ '....................................................' vom Bieter einzutragen .
Menge: 1,000 St

**1.2.15 Wasserzähler-Anschlussbügel Stahl verz Q3 10m3/h**
STLB-Bau 2025-10 042
Wasserzähler-Anschlussbügel einschl. Anschlussgewinde, aus verzinktem Stahl, Anschlussverschraubungen aus Messing mit Fest- und Längenausgleichsverschraubung, mit geschlossenen Bügelschenkeln zur Aufnahme der Anschlussverschraubungen, Abdichten des Schiebestutzens der Ausgleichsverschraubung mit O-Ring, für Hauswasserzähler mit Dauerdurchfluss Q3 10 m3/h,

Hersteller und Typ '....................................................' vom Bieter einzutragen .
Menge: 1,000 St

**1.2.16 Zeigerthermometer Bimetall L 50mm Stahl niro Durchm./NG 63mm 0-80GradC**
STLB-Bau 2025-10 041
Zeigerthermometer DIN EN 13190, Messsystem Bimetall, Austritt des Messelementes nach hinten, glattes Messelement, Einbaulänge 50 mm, Gehäuse aus nichtrostendem Stahl, Gehäusenenndurchmesser 63 mm, Anzeigebereich 0 bis 80 Grad C.
Menge: 2,000 St

**1.2.17 Tauchhülse Thermometer-Messel. L 50mm Stahl niro**
STLB-Bau 2025-10 041
Tauchhülse für Thermometer-Messelement, Einbaulänge 50 mm, aus nichtrostendem Stahl, Werkstoff-Nr 1.4571, zum Einschrauben G 1/2.
Menge: 2,000 St

**1.2.18 Filter rückspülbar Qn 10m3/h Rotguss Rücksp. autom. PN16 R/Rp2**
STLB-Bau 2025-10 042
Filter, rückspülbar, Nenndurchfluss Qn 10 m3/h, für Trinkwasserleitung DIN 1988-200, DIN EN 13443-1, Filterfeinheit 80 bis 150 mym, mit lichtundurchlässiger Filtertasse, Monatswartungsanzeige und differenzdruckgesteuerter Anzeige bei Verschmutzung, mit Anschlussverschraubung, Gehäuse aus Rotguss, mit integriertem Filter-Rückspülsystem, 2 Druckmessgeräten und Einrichtung zur Abführung des Rückspülwassers DIN 1988, Rückspülung automatisch über Differenzdruck mit Zeitvorrangschaltung, Nenndruck 1,6 MPa (16 bar), R/Rp 2,

Hersteller und Typ '....................................................' vom Bieter einzutragen .
Menge: 1,000 St

*Hinweis: Wasserleitungen*
wie nachstehend beschrieben:

**1.2.19 Rohr Stahl niro geschweißt TW AD 15mm WD 1mm Pressen**
STLB-Bau 2025-10 042
Rohrleitung aus nichtrostenden Stahlrohren DVGW GW 541, geschweißt, Werkstoff-Nr 1.4521, für Trinkwasser DIN 1988-200, Außendurchmesser 15 mm, Wanddicke 1 mm, Verbindung durch Pressen, einschl. Dichtungsmittel und Herstellen der Verbindungen, Form- und Verbindungsstücke werden gesondert vergütet, besondere Rohrbefestigungen werden gesondert vergütet, Arbeitshöhe des Montageortes bis 3,5 m über der Standfläche des hierfür erforderlichen Gerüstes.
Menge: 327,000 m

**1.2.20 Rohr Stahl niro geschweißt TW AD 18mm WD 1mm Pressen**
STLB-Bau 2025-10 042
Rohrleitung aus nichtrostenden Stahlrohren DVGW GW 541, geschweißt, Werkstoff-Nr 1.4521, für Trinkwasser DIN 1988-200, Außendurchmesser 18 mm, Wanddicke 1 mm, Verbindung durch Pressen, einschl. Dichtungsmittel und Herstellen der Verbindungen, Form- und Verbindungsstücke werden gesondert vergütet, besondere Rohrbefestigungen werden gesondert vergütet, Arbeitshöhe des Montageortes bis 3,5 m über der Standfläche des hierfür erforderlichen Gerüstes.
Menge: 82,000 m

**1.2.21 Rohr Stahl niro geschweißt TW AD 22mm WD 1,2mm Pressen**
STLB-Bau 2025-10 042
Rohrleitung aus nichtrostenden Stahlrohren DVGW GW 541, geschweißt, Werkstoff-Nr 1.4521, für Trinkwasser DIN 1988-200, Außendurchmesser 22 mm, Wanddicke 1,2 mm, Verbindung durch Pressen, einschl. Dichtungsmittel und Herstellen der Verbindungen, Form- und Verbindungsstücke werden gesondert vergütet, besondere Rohrbefestigungen werden gesondert vergütet, Arbeitshöhe des Montageortes bis 3,5 m über der Standfläche des hierfür erforderlichen Gerüstes.
Menge: 93,000 m

**1.2.22 Rohr Stahl niro geschweißt TW AD 28mm WD 1,2mm Pressen**
STLB-Bau 2025-10 042
Rohrleitung aus nichtrostenden Stahlrohren DVGW GW 541, geschweißt, Werkstoff-Nr 1.4521, für Trinkwasser DIN 1988-200, Außendurchmesser 28 mm, Wanddicke 1,2 mm, Verbindung durch Pressen, einschl. Dichtungsmittel und Herstellen der Verbindungen, Form- und Verbindungsstücke werden gesondert vergütet, besondere Rohrbefestigungen werden gesondert vergütet, Arbeitshöhe des Montageortes bis 3,5 m über der Standfläche des hierfür erforderlichen Gerüstes.
Menge: 159,000 m

**1.2.23 Rohr Stahl niro geschweißt TW AD 35mm WD 1,5mm Pressen**
STLB-Bau 2025-10 042
Rohrleitung aus nichtrostenden Stahlrohren DVGW GW 541, geschweißt, Werkstoff-Nr 1.4521, für Trinkwasser DIN 1988-200, Außendurchmesser 35 mm, Wanddicke 1,5 mm, Verbindung durch Pressen, einschl. Dichtungsmittel und Herstellen der Verbindungen, Form- und Verbindungsstücke werden gesondert vergütet, besondere Rohrbefestigungen werden gesondert vergütet, Arbeitshöhe des Montageortes bis 3,5 m über der Standfläche des hierfür erforderlichen Gerüstes.
Menge: 87,000 m

**1.2.24 Rohr Stahl niro geschweißt TW AD 54mm WD 1,5mm Pressen**
STLB-Bau 2025-10 042
Rohrleitung aus nichtrostenden Stahlrohren DVGW GW 541, geschweißt, Werkstoff-Nr 1.4521, für Trinkwasser DIN 1988-200, Außendurchmesser 54 mm, Wanddicke 1,5 mm, Verbindung durch Pressen, einschl. Dichtungsmittel und Herstellen der Verbindungen, Form- und Verbindungsstücke werden gesondert vergütet, besondere Rohrbefestigungen werden gesondert vergütet, Arbeitshöhe des Montageortes bis 3,5 m über der Standfläche des hierfür erforderlichen Gerüstes.
Menge: 4,000 m

**1.2.25 T-Stück Stahl niro TW Pressverbindung AD 15mm**
STLB-Bau 2025-10 042
T-Stück, aus nichtrostendem Stahl, für Rohrleitung aus nichtrostendem Stahl, Werkstoff-Nr 1.4401, für Trinkwasser DIN 1988-200, als Pressverbindung mit DVGW-Zertifizierung, Außendurchmesser 15 mm.
Menge: 30,000 St

**1.2.26 T-Stück Stahl niro TW Pressverbindung AD 18mm**
STLB-Bau 2025-10 042
T-Stück, aus nichtrostendem Stahl, für Rohrleitung aus nichtrostendem Stahl, Werkstoff-Nr 1.4401, für Trinkwasser DIN 1988-200, als Pressverbindung mit DVGW-Zertifizierung, Außendurchmesser 18 mm.
Menge: 13,000 St

**1.2.27 T-Stück Stahl niro TW Pressverbindung AD 22mm**
STLB-Bau 2025-10 042
T-Stück, aus nichtrostendem Stahl, für Rohrleitung aus nichtrostendem Stahl, Werkstoff-Nr 1.4401, für Trinkwasser DIN 1988-200, als Pressverbindung mit DVGW-Zertifizierung, Außendurchmesser 22 mm.
Menge: 41,000 St

**1.2.28 T-Stück Stahl niro TW Pressverbindung AD 28mm**
STLB-Bau 2025-10 042
T-Stück, aus nichtrostendem Stahl, für Rohrleitung aus nichtrostendem Stahl, Werkstoff-Nr 1.4401, für Trinkwasser DIN 1988-200, als Pressverbindung mit DVGW-Zertifizierung, Außendurchmesser 28 mm.
Menge: 24,000 St

**1.2.29 T-Stück Stahl niro TW Pressverbindung AD 35mm**
STLB-Bau 2025-10 042
T-Stück, aus nichtrostendem Stahl, für Rohrleitung aus nichtrostendem Stahl, Werkstoff-Nr 1.4401, für Trinkwasser DIN 1988-200, als Pressverbindung mit DVGW-Zertifizierung, Außendurchmesser 35 mm.
Menge: 6,000 St

**1.2.30 T-Stück Stahl niro TW Pressverbindung AD 54mm**
STLB-Bau 2025-10 042
T-Stück, aus nichtrostendem Stahl, für Rohrleitung aus nichtrostendem Stahl, Werkstoff-Nr 1.4401, für Trinkwasser DIN 1988-200, als Pressverbindung mit DVGW-Zertifizierung, Außendurchmesser 54 mm.
Menge: 1,000 St

**1.2.31 Bogen Stahl niro 90Grad TW Pressverbindung AD 15mm**
STLB-Bau 2025-10 042
Bogen, aus nichtrostendem Stahl, 90 Grad, für Rohrleitung aus nichtrostendem Stahl, Werkstoff-Nr 1.4401, für Trinkwasser DIN 1988-200, als Pressverbindung mit DVGW-Zertifizierung, Außendurchmesser 15 mm.
Menge: 230,000 St

**1.2.32 Bogen Stahl niro 90Grad TW Pressverbindung AD 18mm**
STLB-Bau 2025-10 042
Bogen, aus nichtrostendem Stahl, 90 Grad, für Rohrleitung aus nichtrostendem Stahl, Werkstoff-Nr 1.4401, für Trinkwasser DIN 1988-200, als Pressverbindung mit DVGW-Zertifizierung, Außendurchmesser 18 mm.
Menge: 21,000 St

**1.2.33 Bogen Stahl niro 90Grad TW Pressverbindung AD 22mm**
STLB-Bau 2025-10 042
Bogen, aus nichtrostendem Stahl, 90 Grad, für Rohrleitung aus nichtrostendem Stahl, Werkstoff-Nr 1.4401, für Trinkwasser DIN 1988-200, als Pressverbindung mit DVGW-Zertifizierung, Außendurchmesser 22 mm.
Menge: 42,000 St

**1.2.34 Bogen Stahl niro 90Grad TW Pressverbindung AD 28mm**
STLB-Bau 2025-10 042
Bogen, aus nichtrostendem Stahl, 90 Grad, für Rohrleitung aus nichtrostendem Stahl, Werkstoff-Nr 1.4401, für Trinkwasser DIN 1988-200, als Pressverbindung mit DVGW-Zertifizierung, Außendurchmesser 28 mm.
Menge: 52,000 St

**1.2.35 Bogen Stahl niro 90Grad TW Pressverbindung AD 35mm**
STLB-Bau 2025-10 042
Bogen, aus nichtrostendem Stahl, 90 Grad, für Rohrleitung aus nichtrostendem Stahl, Werkstoff-Nr 1.4401, für Trinkwasser DIN 1988-200, als Pressverbindung mit DVGW-Zertifizierung, Außendurchmesser 35 mm.
Menge: 15,000 St

**1.2.36 Muffe Stahl niro TW Pressverbindung AD 15mm**
STLB-Bau 2025-10 042
Muffe, aus nichtrostendem Stahl, für Rohrleitung aus nichtrostendem Stahl, Werkstoff-Nr 1.4401, für Trinkwasser DIN 1988-200, als Pressverbindung mit DVGW-Zertifizierung, Außendurchmesser 15 mm.
Menge: 33,000 St

**1.2.37 Muffe Stahl niro TW Pressverbindung AD 18mm**
STLB-Bau 2025-10 042
Muffe, aus nichtrostendem Stahl, für Rohrleitung aus nichtrostendem Stahl, Werkstoff-Nr 1.4401, für Trinkwasser DIN 1988-200, als Pressverbindung mit DVGW-Zertifizierung, Außendurchmesser 18 mm.
Menge: 9,000 St

**1.2.38 Muffe Stahl niro TW Pressverbindung AD 22mm**
STLB-Bau 2025-10 042
Muffe, aus nichtrostendem Stahl, für Rohrleitung aus nichtrostendem Stahl, Werkstoff-Nr 1.4401, für Trinkwasser DIN 1988-200, als Pressverbindung mit DVGW-Zertifizierung, Außendurchmesser 22 mm.
Menge: 10,000 St

**1.2.39 Muffe Stahl niro TW Pressverbindung AD 28mm**
STLB-Bau 2025-10 042
Muffe, aus nichtrostendem Stahl, für Rohrleitung aus nichtrostendem Stahl, Werkstoff-Nr 1.4401, für Trinkwasser DIN 1988-200, als Pressverbindung mit DVGW-Zertifizierung, Außendurchmesser 28 mm.
Menge: 16,000 St

**1.2.40 Muffe Stahl niro TW Pressverbindung AD 35mm**
STLB-Bau 2025-10 042
Muffe, aus nichtrostendem Stahl, für Rohrleitung aus nichtrostendem Stahl, Werkstoff-Nr 1.4401, für Trinkwasser DIN 1988-200, als Pressverbindung mit DVGW-Zertifizierung, Außendurchmesser 35 mm.
Menge: 9,000 St

**1.2.41 Reduzierstück Stahl niro TW Pressverbindung AD 18mm x 15mm**
STLB-Bau 2025-10 042
Reduzierstück, aus nichtrostendem Stahl, für Rohrleitung aus nichtrostendem Stahl, Werkstoff-Nr 1.4401, für Trinkwasser DIN 1988-200, als Pressverbindung mit DVGW-Zertifizierung, Außendurchmesser 18 mm, 2. Durchmesser 15 mm.
Menge: 22,000 St

**1.2.42 Reduzierstück Stahl niro TW Pressverbindung AD 22mm x 18mm**
STLB-Bau 2025-10 042
Reduzierstück, aus nichtrostendem Stahl, für Rohrleitung aus nichtrostendem Stahl, Werkstoff-Nr 1.4401, für Trinkwasser DIN 1988-200, als Pressverbindung mit DVGW-Zertifizierung, Außendurchmesser 22 mm, 2. Durchmesser 18 mm.
Menge: 49,000 St

**1.2.43 Reduzierstück Stahl niro TW Pressverbindung AD 28mm x 22mm**
STLB-Bau 2025-10 042
Reduzierstück, aus nichtrostendem Stahl, für Rohrleitung aus nichtrostendem Stahl, Werkstoff-Nr 1.4401, für Trinkwasser DIN 1988-200, als Pressverbindung mit DVGW-Zertifizierung, Außendurchmesser 28 mm, 2. Durchmesser 22 mm.
Menge: 27,000 St

**1.2.44 Reduzierstück Stahl niro TW Pressverbindung AD 35mm x 28mm**
STLB-Bau 2025-10 042
Reduzierstück, aus nichtrostendem Stahl, für Rohrleitung aus nichtrostendem Stahl, Werkstoff-Nr 1.4401, für Trinkwasser DIN 1988-200, als Pressverbindung mit DVGW-Zertifizierung, Außendurchmesser 35 mm, 2. Durchmesser 28 mm.
Menge: 7,000 St

**1.2.45 Reduzierstück Stahl niro TW Pressverbindung AD 54mm x 35mm**
STLB-Bau 2025-10 042
Reduzierstück, aus nichtrostendem Stahl, für Rohrleitung aus nichtrostendem Stahl, Werkstoff-Nr 1.4401, für Trinkwasser DIN 1988-200, als Pressverbindung mit DVGW-Zertifizierung, Außendurchmesser 54 mm, 2. Durchmesser 35 mm.
Menge: 1,000 St

**1.2.46 Übergangsstück Stahl niro TW Pressverbindung AD 15mm**
STLB-Bau 2025-10 042
Übergangsstück, aus nichtrostendem Stahl, für Rohrleitung aus nichtrostendem Stahl, Werkstoff-Nr 1.4401, für Trinkwasser DIN 1988-200, als Pressverbindung mit DVGW-Zertifizierung, Außendurchmesser 15 mm.
Menge: 6,000 St

**1.2.47 Übergangsstück Stahl niro TW Pressverbindung AD 18mm**
STLB-Bau 2025-10 042
Übergangsstück, aus nichtrostendem Stahl, für Rohrleitung aus nichtrostendem Stahl, Werkstoff-Nr 1.4401, für Trinkwasser DIN 1988-200, als Pressverbindung mit DVGW-Zertifizierung, Außendurchmesser 18 mm.
Menge: 18,000 St

**1.2.48 Übergangsstück Stahl niro TW Pressverbindung AD 28mm**
STLB-Bau 2025-10 042
Übergangsstück, aus nichtrostendem Stahl, für Rohrleitung aus nichtrostendem Stahl, Werkstoff-Nr 1.4401, für Trinkwasser DIN 1988-200, als Pressverbindung mit DVGW-Zertifizierung, Außendurchmesser 28 mm.
Menge: 14,000 St

**1.2.49 Übergangsstück Stahl niro TW Pressverbindung AD 35mm**
STLB-Bau 2025-10 042
Übergangsstück, aus nichtrostendem Stahl, für Rohrleitung aus nichtrostendem Stahl, Werkstoff-Nr 1.4401, für Trinkwasser DIN 1988-200, als Pressverbindung mit DVGW-Zertifizierung, Außendurchmesser 35 mm.
Menge: 8,000 St

**1.2.50 Übergangsstück Stahl niro TW Pressverbindung AD 54mm**
STLB-Bau 2025-10 042
Übergangsstück, aus nichtrostendem Stahl, für Rohrleitung aus nichtrostendem Stahl, Werkstoff-Nr 1.4401, für Trinkwasser DIN 1988-200, als Pressverbindung mit DVGW-Zertifizierung, Außendurchmesser 54 mm.
Menge: 8,000 St

*Hinweis: Dämmung*
wie nachstehend beschrieben:

**1.2.51 Wärmedämmung Rohr DN12 Gebäude Mineralwolle Rohrschale D 20mm**
STLB-Bau 2025-10 047
Wärmedämmung ohne Ummantelung DIN 4140 an haus- und betriebstechnischen Anlagen, an Rohrleitung, DN 12, Rohrverbindung als Pressverbindung, Mindestabstände DIN 4140 sind nicht eingehalten, im Gebäude, Dämmung aus Mineralwolle DIN EN 14303, als Rohrschale, Dämmschichtdicke 20 mm, Brandverhaltensklasse DIN EN 13501-1 A2 -s1, d0 (nichtbrennbar), Schmelzpunkt größer 1000 Grad C, DIN 4102-17, Wärmeleitfähigkeit 0,035 W/(mK) bei 40 Grad C Mitteltemperatur DIN EN 12667, kaschiert mit Alufolie, Arbeitshöhe des Montageortes bis 3,5 m über der Standfläche des hierfür erforderlichen Gerüstes.
Menge: 332,000 m

**1.2.52 Wärmedämmung Rohr DN15 Gebäude Mineralwolle Rohrschale D 20mm**
STLB-Bau 2025-10 047
Wärmedämmung ohne Ummantelung DIN 4140 an haus- und betriebstechnischen Anlagen, an Rohrleitung, DN 15, Rohrverbindung als Pressverbindung, Mindestabstände DIN 4140 sind nicht eingehalten, im Gebäude, Dämmung aus Mineralwolle DIN EN 14303, als Rohrschale, Dämmschichtdicke 20 mm, Brandverhaltensklasse DIN EN 13501-1 A2 -s1, d0 (nichtbrennbar), Schmelzpunkt größer 1000 Grad C, DIN 4102-17, Wärmeleitfähigkeit 0,035 W/(mK) bei 40 Grad C Mitteltemperatur DIN EN 12667, kaschiert mit Alufolie, Arbeitshöhe des Montageortes bis 3,5 m über der Standfläche des hierfür erforderlichen Gerüstes.
Menge: 83,000 m

**1.2.53 Wärmedämmung Rohr DN20 Gebäude Mineralwolle Rohrschale D 20mm**
STLB-Bau 2025-10 047
Wärmedämmung ohne Ummantelung DIN 4140 an haus- und betriebstechnischen Anlagen, an Rohrleitung, DN 20, Rohrverbindung als Pressverbindung, Mindestabstände DIN 4140 sind nicht eingehalten, im Gebäude, Dämmung aus Mineralwolle DIN EN 14303, als Rohrschale, Dämmschichtdicke 20 mm, Brandverhaltensklasse DIN EN 13501-1 A2 -s1, d0 (nichtbrennbar), Schmelzpunkt größer 1000 Grad C, DIN 4102-17, Wärmeleitfähigkeit 0,035 W/(mK) bei 40 Grad C Mitteltemperatur DIN EN 12667, kaschiert mit Alufolie, Arbeitshöhe des Montageortes bis 3,5 m über der Standfläche des hierfür erforderlichen Gerüstes.
Menge: 95,000 m

**1.2.54 Wärmedämmung Rohr DN25 Gebäude Mineralwolle Rohrschale D 30mm**
STLB-Bau 2025-10 047
Wärmedämmung ohne Ummantelung DIN 4140 an haus- und betriebstechnischen Anlagen, an Rohrleitung, DN 25, Rohrverbindung als Pressverbindung, Mindestabstände DIN 4140 sind nicht eingehalten, im Gebäude, Dämmung aus Mineralwolle DIN EN 14303, als Rohrschale, Dämmschichtdicke 30 mm, Brandverhaltensklasse DIN EN 13501-1 A2 -s1, d0 (nichtbrennbar), Schmelzpunkt größer 1000 Grad C, DIN 4102-17, Wärmeleitfähigkeit 0,035 W/(mK) bei 40 Grad C Mitteltemperatur DIN EN 12667, kaschiert mit Alufolie, Arbeitshöhe des Montageortes bis 3,5 m über der Standfläche des hierfür erforderlichen Gerüstes.
Menge: 161,000 m

**1.2.55 Wärmedämmung Rohr DN32 Gebäude Mineralwolle Rohrschale D 30mm**
STLB-Bau 2025-10 047
Wärmedämmung ohne Ummantelung DIN 4140 an haus- und betriebstechnischen Anlagen, an Rohrleitung, DN 32, Rohrverbindung als Pressverbindung, Mindestabstände DIN 4140 sind nicht eingehalten, im Gebäude, Dämmung aus Mineralwolle DIN EN 14303, als Rohrschale, Dämmschichtdicke 30 mm, Brandverhaltensklasse DIN EN 13501-1 A2 -s1, d0 (nichtbrennbar), Schmelzpunkt größer 1000 Grad C, DIN 4102-17, Wärmeleitfähigkeit 0,035 W/(mK) bei 40 Grad C Mitteltemperatur DIN EN 12667, kaschiert mit Alufolie, Arbeitshöhe des Montageortes bis 3,5 m über der Standfläche des hierfür erforderlichen Gerüstes.
Menge: 88,000 m

**1.2.56 Bogen Mineralwolle AS-Qualität hydrophobiert Wärmedämmung Rohr DN12 Gebäude 0,035W/(mK) D 20mm kaschiert Alu-Folie**
STLB-Bau 2025-10 047
Bogen aus Mineralwolle DIN EN 14303, AS-Qualität und hydrophobiert, Wärmedämmung DIN 4140 an haus- und betriebstechnischen Anlagen, an Rohrleitung, DN 12, Mindestabstände DIN 4140 sind nicht eingehalten, im Gebäude, Brandverhaltensklasse DIN EN 13501-1 A2 -s1, d0 (nichtbrennbar), Wärmeleitfähigkeit 0,035 W/(mK) bei 40 Grad C Mitteltemperatur DIN EN 12667, Dämmschichtdicke 20 mm, kaschiert mit Aluminiumfolie, Arbeitshöhe des Montageortes bis 3,5 m über der Standfläche des hierfür erforderlichen Gerüstes.
Menge: 233,000 St

**1.2.57 Bogen Mineralwolle AS-Qualität hydrophobiert Wärmedämmung Rohr DN15 Gebäude 0,035W/(mK) D 20mm kaschiert Alu-Folie**
STLB-Bau 2025-10 047
Bogen aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 21,000 St

**1.2.58 Bogen Mineralwolle AS-Qualität hydrophobiert Wärmedämmung Rohr DN20 Gebäude 0,035W/(mK) D 20mm kaschiert Alu-Folie**
STLB-Bau 2025-10 047
Bogen aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 42,000 St

**1.2.59 Bogen Mineralwolle AS-Qualität hydrophobiert Wärmedämmung Rohr DN25 Gebäude 0,035W/(mK) D 30mm kaschiert Alu-Folie**
STLB-Bau 2025-10 047
Bogen aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 53,000 St

**1.2.60 Bogen Mineralwolle AS-Qualität hydrophobiert Wärmedämmung Rohr DN32 Gebäude 0,035W/(mK) D 30mm kaschiert Alu-Folie**
STLB-Bau 2025-10 047
Bogen aus Mineralwolle DIN EN 14303, AS-Qualität und hydrophobiert, Wärmedämmung DIN 4140 an haus- und betriebstechnischen Anlagen, an Rohrleitung, DN 32, Mindestabstände DIN 4140 sind nicht eingehalten, im Gebäude, Brandverhaltensklasse DIN EN 13501-1 A2 -s1, d0 (nichtbrennbar), Wärmeleitfähigkeit 0,035 W/(mK) bei 40 Grad C Mitteltemperatur DIN EN 12667, Dämmschichtdicke 30 mm, kaschiert mit Aluminiumfolie, Arbeitshöhe des Montageortes bis 3,5 m über der Standfläche des hierfür erforderlichen Gerüstes.
Menge: 16,000 St

**1.2.61 Stutzen Mineralwolle AS-Qualität hydrophobiert Wärmedämmung Rohr DN12 Gebäude 0,035W/(mK) D 20mm kaschiert Alu-Folie**
STLB-Bau 2025-10 047
Stutzen aus Mineralwolle DIN EN 14303, AS-Qualität und hydrophobiert, Wärmedämmung DIN 4140 an haus- und betriebstechnischen Anlagen, an Rohrleitung, DN 12, Mindestabstände DIN 4140 sind nicht eingehalten, im Gebäude, Brandverhaltensklasse DIN EN 13501-1 A2 -s1, d0 (nichtbrennbar), Wärmeleitfähigkeit 0,035 W/(mK) bei 40 Grad C Mitteltemperatur DIN EN 12667, Dämmschichtdicke 20 mm, kaschiert mit Aluminiumfolie, Arbeitshöhe des Montageortes bis 3,5 m über der Standfläche des hierfür erforderlichen Gerüstes.
Menge: 33,000 St

**1.2.62 Stutzen Mineralwolle AS-Qualität hydrophobiert Wärmedämmung Rohr DN15 Gebäude 0,035W/(mK) D 20mm kaschiert Alu-Folie**
STLB-Bau 2025-10 047
Stutzen aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 15,000 St

**1.2.63 Stutzen Mineralwolle AS-Qualität hydrophobiert Wärmedämmung Rohr DN20 Gebäude 0,035W/(mK) D 20mm kaschiert Alu-Folie**
STLB-Bau 2025-10 047
Stutzen aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 46,000 St

**1.2.64 Stutzen Mineralwolle AS-Qualität hydrophobiert Wärmedämmung Rohr DN25 Gebäude 0,035W/(mK) D 30mm kaschiert Alu-Folie**
STLB-Bau 2025-10 047
Stutzen aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 27,000 St

**1.2.65 Stutzen Mineralwolle AS-Qualität hydrophobiert Wärmedämmung Rohr DN32 Gebäude 0,035W/(mK) D 30mm kaschiert Alu-Folie**
STLB-Bau 2025-10 047
Stutzen aus Mineralwolle DIN EN 14303, AS-Qualität und hydrophobiert, Wärmedämmung DIN 4140 an haus- und betriebstechnischen Anlagen, an Rohrleitung, DN 32, Mindestabstände DIN 4140 sind nicht eingehalten, im Gebäude, Brandverhaltensklasse DIN EN 13501-1 A2 -s1, d0 (nichtbrennbar), Wärmeleitfähigkeit 0,035 W/(mK) bei 40 Grad C Mitteltemperatur DIN EN 12667, Dämmschichtdicke 30 mm, kaschiert mit Aluminiumfolie, Arbeitshöhe des Montageortes bis 3,5 m über der Standfläche des hierfür erforderlichen Gerüstes.
Menge: 7,000 St

**1.2.66 Passstück Mineralwolle AS-Qualität hydrophobiert Wärmedämmung Rohr DN12 Gebäude 0,035W/(mK) D 20mm kaschiert Alu-Folie**
STLB-Bau 2025-10 047
Passstück aus Mineralwolle DIN EN 14303, AS-Qualität und hydrophobiert, Wärmedämmung DIN 4140 an haus- und betriebstechnischen Anlagen, an Rohrleitung, DN 12, Mindestabstände DIN 4140 sind nicht eingehalten, im Gebäude, Brandverhaltensklasse DIN EN 13501-1 A2 -s1, d0 (nichtbrennbar), Wärmeleitfähigkeit 0,035 W/(mK) bei 40 Grad C Mitteltemperatur DIN EN 12667, Dämmschichtdicke 20 mm, kaschiert mit Aluminiumfolie, Arbeitshöhe des Montageortes bis 3,5 m über der Standfläche des hierfür erforderlichen Gerüstes.
Menge: 34,000 St

**1.2.67 Passstück Mineralwolle AS-Qualität hydrophobiert Wärmedämmung Rohr DN15 Gebäude 0,035W/(mK) D 20mm kaschiert Alu-Folie**
STLB-Bau 2025-10 047
Passstück aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 9,000 St

**1.2.68 Passstück Mineralwolle AS-Qualität hydrophobiert Wärmedämmung Rohr DN20 Gebäude 0,035W/(mK) D 20mm kaschiert Alu-Folie**
STLB-Bau 2025-10 047
Passstück aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 10,000 St

**1.2.69 Passstück Mineralwolle AS-Qualität hydrophobiert Wärmedämmung Rohr DN25 Gebäude 0,035W/(mK) D 30mm kaschiert Alu-Folie**
STLB-Bau 2025-10 047
Passstück aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 17,000 St

**1.2.70 Passstück Mineralwolle AS-Qualität hydrophobiert Wärmedämmung Rohr DN32 Gebäude 0,035W/(mK) D 30mm kaschiert Alu-Folie**
STLB-Bau 2025-10 047
Passstück aus Mineralwolle DIN EN 14303, AS-Qualität und hydrophobiert, Wärmedämmung DIN 4140 an haus- und betriebstechnischen Anlagen, an Rohrleitung, DN 32, Mindestabstände DIN 4140 sind nicht eingehalten, im Gebäude, Brandverhaltensklasse DIN EN 13501-1 A2 -s1, d0 (nichtbrennbar), Wärmeleitfähigkeit 0,035 W/(mK) bei 40 Grad C Mitteltemperatur DIN EN 12667, Dämmschichtdicke 30 mm, kaschiert mit Aluminiumfolie, Arbeitshöhe des Montageortes bis 3,5 m über der Standfläche des hierfür erforderlichen Gerüstes.
Menge: 9,000 St

*Hinweis: Dämmung mit Kunststoffummantelung*
wie nachstehend beschrieben:

**1.2.71 Wärmedämmung Ummantelung Rohr DN32 Gebäude Mineralwolle Rohrschale D 30mm Mantel Kunststofffolie**
STLB-Bau 2025-10 047
Wärmedämmung einschl. Ummantelung DIN 4140 an haus- und betriebstechnischen Anlagen, an Rohrleitung, DN 32, Rohrverbindung als Pressverbindung, Mindestabstände DIN 4140 sind nicht eingehalten, im Gebäude, Dämmung aus Mineralwolle DIN EN 14303, als Rohrschale, Dämmschichtdicke 30 mm, Brandverhaltensklasse DIN EN 13501-1 A2 -s1, d0 (nichtbrennbar), Schmelzpunkt größer 1000 Grad C, DIN 4102-17, Wärmeleitfähigkeit 0,035 W/(mK) bei 40 Grad C Mitteltemperatur DIN EN 12667, kaschiert mit Alufolie, Ummantelung aus harter Kunststofffolie, Arbeitshöhe des Montageortes bis 3,5 m über der Standfläche des hierfür erforderlichen Gerüstes.
Menge: 5,000 m

**1.2.72 Wärmedämmung Ummantelung Rohr DN50 Gebäude Mineralwolle Rohrschale D 40mm Mantel Kunststofffolie**
STLB-Bau 2025-10 047
Wärmedämmung einschl. Ummantelung DIN 4140 an haus- und betriebstechnischen Anlagen, an Rohrleitung, DN 50, Rohrverbindung als Pressverbindung, Mindestabstände DIN 4140 sind nicht eingehalten, im Gebäude, Dämmung aus Mineralwolle DIN EN 14303, als Rohrschale, Dämmschichtdicke 40 mm, Brandverhaltensklasse DIN EN 13501-1 A2 -s1, d0 (nichtbrennbar), Schmelzpunkt größer 1000 Grad C, DIN 4102-17, Wärmeleitfähigkeit 0,035 W/(mK) bei 40 Grad C Mitteltemperatur DIN EN 12667, kaschiert mit Alufolie, Ummantelung aus harter Kunststofffolie, Arbeitshöhe des Montageortes bis 3,5 m über der Standfläche des hierfür erforderlichen Gerüstes.
Menge: 5,000 m

**1.2.73 Bogen Mineralwolle AS-Qualität hydrophobiert Wärmedämmung Ummantelung Rohr DN32 Gebäude 0,035W/(mK) D 30mm kaschiert Alu-Folie Mantel Kunststofffolie**
STLB-Bau 2025-10 047
Bogen aus Mineralwolle DIN EN 14303, AS-Qualität und hydrophobiert, Wärmedämmung einschl. Ummantelung DIN 4140 an haus- und betriebstechnischen Anlagen, an Rohrleitung, DN 32, Mindestabstände DIN 4140 sind nicht eingehalten, im Gebäude, Brandverhaltensklasse DIN EN 13501-1 A2 -s1, d0 (nichtbrennbar), Wärmeleitfähigkeit 0,035 W/(mK) bei 40 Grad C Mitteltemperatur DIN EN 12667, Dämmschichtdicke 30 mm, kaschiert mit Aluminiumfolie, Ummantelung aus harter Kunststofffolie, Arbeitshöhe des Montageortes bis 3,5 m über der Standfläche des hierfür erforderlichen Gerüstes.
Menge: 5,000 St

**1.2.74 Stutzen Mineralwolle AS-Qualität hydrophobiert Wärmedämmung Ummantelung Rohr DN50 Gebäude 0,035W/(mK) D 40mm kaschiert Alu-Folie Mantel Kunststofffolie**
STLB-Bau 2025-10 047
Stutzen aus Mineralwolle DIN EN 14303, AS-Qualität und hydrophobiert, Wärmedämmung einschl. Ummantelung DIN 4140 an haus- und betriebstechnischen Anlagen, an Rohrleitung, DN 50, Mindestabstände DIN 4140 sind nicht eingehalten, im Gebäude, Brandverhaltensklasse DIN EN 13501-1 A2 -s1, d0 (nichtbrennbar), Wärmeleitfähigkeit 0,035 W/(mK) bei 40 Grad C Mitteltemperatur DIN EN 12667, Dämmschichtdicke 40 mm, kaschiert mit Aluminiumfolie, Ummantelung aus harter Kunststofffolie, Arbeitshöhe des Montageortes bis 3,5 m über der Standfläche des hierfür erforderlichen Gerüstes.
Menge: 3,000 St

**1.2.75 Stutzen Mineralwolle AS-Qualität hydrophobiert Wärmedämmung Ummantelung Rohr DN32 Gebäude 0,035W/(mK) D 30mm kaschiert Alu-Folie Mantel Kunststofffolie**
STLB-Bau 2025-10 047
Stutzen aus Mineralwolle DIN EN 14303, AS-Qualität und hydrophobiert, Wärmedämmung einschl. Ummantelung DIN 4140 an haus- und betriebstechnischen Anlagen, an Rohrleitung, DN 32, Mindestabstände DIN 4140 sind nicht eingehalten, im Gebäude, Brandverhaltensklasse DIN EN 13501-1 A2 -s1, d0 (nichtbrennbar), Wärmeleitfähigkeit 0,035 W/(mK) bei 40 Grad C Mitteltemperatur DIN EN 12667, Dämmschichtdicke 30 mm, kaschiert mit Aluminiumfolie, Ummantelung aus harter Kunststofffolie, Arbeitshöhe des Montageortes bis 3,5 m über der Standfläche des hierfür erforderlichen Gerüstes.
Menge: 4,000 St

**1.2.76 Passstück Mineralwolle AS-Qualität hydrophobiert Wärmedämmung Ummantelung Rohr DN50 Gebäude 0,035W/(mK) D 40mm kaschiert Alu-Folie Mantel Kunststofffolie**
STLB-Bau 2025-10 047
Passstück aus Mineralwolle DIN EN 14303, AS-Qualität und hydrophobiert, Wärmedämmung einschl. Ummantelung DIN 4140 an haus- und betriebstechnischen Anlagen, an Rohrleitung, DN 50, Mindestabstände DIN 4140 sind nicht eingehalten, im Gebäude, Brandverhaltensklasse DIN EN 13501-1 A2 -s1, d0 (nichtbrennbar), Wärmeleitfähigkeit 0,035 W/(mK) bei 40 Grad C Mitteltemperatur DIN EN 12667, Dämmschichtdicke 40 mm, kaschiert mit Aluminiumfolie, Ummantelung aus harter Kunststofffolie, Arbeitshöhe des Montageortes bis 3,5 m über der Standfläche des hierfür erforderlichen Gerüstes.
Menge: 5,000 St

*Hinweis: Brandschutz*
wie nachstehend beschrieben:

**1.2.77 Brandschutzabschottung Rohr Stahl niro R90 AD 15mm Gebäude Decke D 200mm Durchm. 100-150mm**
STLB-Bau 2025-10 047
Brandschutzabschottung von Rohrleitung aus nichtrostendem Stahl, mit allgemeinem bauaufsichtlichen Prüfzeugnis/allgemeiner bauaufsichtlicher Zulassung, Feuerwiderstandsklasse R 90 DIN 4102-11,
Rohrleitung mit vorh. Wärmedämmung, Rohraußendurchmesser 15 mm, Dämmung aus Mineralwolle, Baustoffklasse DIN 4102-1 A (nichtbrennbar), Verlegung im Gebäude, mit Kennzeichnungsschild, Arbeitshöhe des Montageortes bis 3,5 m über der Standfläche des hierfür erforderlichen Gerüstes, Decke aus Stahlbeton, Dicke 200 mm, runder Durchbruch ohne Hüllrohr, Durchmesser über 100 bis 150 mm, freier Ringspalt im Durchbruch über 15 bis 30 mm, Spalt füllen mit Mörtel DIN 18580, Mörtelklasse 10.
Menge: 1,000 St

**1.2.78 Brandschutzabschottung Rohr Stahl niro R90 AD 22mm Gebäude Decke D 200mm Durchm. 100-150mm**
STLB-Bau 2025-10 047
Brandschutzabschottung von Rohrleitung aus nichtrostendem Stahl, mit allgemeinem bauaufsichtlichen Prüfzeugnis/allgemeiner bauaufsichtlicher Zulassung, Feuerwiderstandsklasse R 90 DIN 4102-11,
Rohrleitung mit vorh. Wärmedämmung, Rohraußendurchmesser 22 mm, Dämmung aus Mineralwolle, Baustoffklasse DIN 4102-1 A (nichtbrennbar), Verlegung im Gebäude, mit Kennzeichnungsschild, Arbeitshöhe des Montageortes bis 3,5 m über der Standfläche des hierfür erforderlichen Gerüstes, Decke aus Stahlbeton, Dicke 200 mm, runder Durchbruch ohne Hüllrohr, Durchmesser über 100 bis 150 mm, freier Ringspalt im Durchbruch über 15 bis 30 mm, Spalt füllen mit Mörtel DIN 18580, Mörtelklasse 10.
Menge: 2,000 St

**1.2.79 Brandschutzabschottung Rohr Stahl niro R90 AD 28mm Gebäude Decke D 200mm Durchm. 100-150mm**
STLB-Bau 2025-10 047
Brandschutzabschottung von Rohrleitung aus nichtrostendem Stahl, mit allgemeinem bauaufsichtlichen Prüfzeugnis/allgemeiner bauaufsichtlicher Zulassung, Feuerwiderstandsklasse R 90 DIN 4102-11,
Rohrleitung mit vorh. Wärmedämmung, Rohraußendurchmesser 28 mm, Dämmung aus Mineralwolle, Baustoffklasse DIN 4102-1 A (nichtbrennbar), Verlegung im Gebäude, mit Kennzeichnungsschild, Arbeitshöhe des Montageortes bis 3,5 m über der Standfläche des hierfür erforderlichen Gerüstes, Decke aus Stahlbeton, Dicke 200 mm, runder Durchbruch ohne Hüllrohr, Durchmesser über 100 bis 150 mm, freier Ringspalt im Durchbruch über 15 bis 30 mm, Spalt füllen mit Mörtel DIN 18580, Mörtelklasse 10.
Menge: 1,000 St

**1.2.80 Brandschutzabschottung Rohr Stahl niro R90 AD 35mm Gebäude Decke D 200mm Durchm. 100-150mm**
STLB-Bau 2025-10 047
Brandschutzabschottung von Rohrleitung aus nichtrostendem Stahl, mit allgemeinem bauaufsichtlichen Prüfzeugnis/allgemeiner bauaufsichtlicher Zulassung, Feuerwiderstandsklasse R 90 DIN 4102-11,
Rohrleitung mit vorh. Wärmedämmung, Rohraußendurchmesser 35 mm, Dämmung aus Mineralwolle, Baustoffklasse DIN 4102-1 A (nichtbrennbar), Verlegung im Gebäude, mit Kennzeichnungsschild, Arbeitshöhe des Montageortes bis 3,5 m über der Standfläche des hierfür erforderlichen Gerüstes, Decke aus Stahlbeton, Dicke 200 mm, runder Durchbruch ohne Hüllrohr, Durchmesser über 100 bis 150 mm, freier Ringspalt im Durchbruch über 15 bis 30 mm, Spalt füllen mit Mörtel DIN 18580, Mörtelklasse 10.
Menge: 3,000 St

*Hinweis: Befestigung*
wie nachstehend beschrieben:

**1.2.81 Form-Hohlprofilstahlkonstruktion Stahl verz Stütz-Hänge-Trag-Sonderbefestigung**
STLB-Bau 2025-10 042
Form-/Hohlprofilstahlkonstruktion, aus verzinktem Stahl, für Stütz-, Hänge-, Trag- und Sonderbefestigung, schallentkoppelt gelagert, der rechnerische Nachweis der Tragfähigkeit ist auf Verlangen vorzulegen, Arbeitshöhe des Montageortes bis 3,5 m über der Standfläche des hierfür erforderlichen Gerüstes.
Menge: 150,000 kg

**1.2.82 Rohrschelle Stahl verz L bis 0,5m DN12**
STLB-Bau 2025-10 042
Rohraufhängung als Rohrschelle, aus verzinktem Stahl, mit schalldämmenden Einlagen, Anforderungen entsprechend DIN 4109-1, Länge Aufhängung bis 0,5 m, Befestigung mit Gewindestäben, mit bauaufsichtlich zugelassenen Dübeln, einschl. Bohrarbeiten, Rohr aus nichtrostendem Stahl, DN 12, Arbeitshöhe des Montageortes bis 3,5 m über der Standfläche des hierfür erforderlichen Gerüstes.
Menge: 142,000 St

**1.2.83 Rohrschelle Stahl verz L bis 0,5m DN15**
STLB-Bau 2025-10 042
Rohraufhängung als Rohrschelle, aus verzinktem Stahl, mit schalldämmenden Einlagen, Anforderungen entsprechend DIN 4109-1, Länge Aufhängung bis 0,5 m, Befestigung mit Gewindestäben, mit bauaufsichtlich zugelassenen Dübeln, einschl. Bohrarbeiten, Rohr aus nichtrostendem Stahl, DN 15, Arbeitshöhe des Montageortes bis 3,5 m über der Standfläche des hierfür erforderlichen Gerüstes.
Menge: 36,000 St

**1.2.84 Rohrschelle Stahl verz L bis 0,5m DN20**
STLB-Bau 2025-10 042
Rohraufhängung als Rohrschelle, aus verzinktem Stahl, mit schalldämmenden Einlagen, Anforderungen entsprechend DIN 4109-1, Länge Aufhängung bis 0,5 m, Befestigung mit Gewindestäben, mit bauaufsichtlich zugelassenen Dübeln, einschl. Bohrarbeiten, Rohr aus nichtrostendem Stahl, DN 20, Arbeitshöhe des Montageortes bis 3,5 m über der Standfläche des hierfür erforderlichen Gerüstes.
Menge: 40,000 St

**1.2.85 Rohrschelle Stahl verz L bis 0,5m DN25**
STLB-Bau 2025-10 042
Rohraufhängung als Rohrschelle, aus verzinktem Stahl, mit schalldämmenden Einlagen, Anforderungen entsprechend DIN 4109-1, Länge Aufhängung bis 0,5 m, Befestigung mit Gewindestäben, mit bauaufsichtlich zugelassenen Dübeln, einschl. Bohrarbeiten, Rohr aus nichtrostendem Stahl, DN 25, Arbeitshöhe des Montageortes bis 3,5 m über der Standfläche des hierfür erforderlichen Gerüstes.
Menge: 69,000 St

**1.2.86 Rohrschelle Stahl verz L bis 0,5m DN32**
STLB-Bau 2025-10 042
Rohraufhängung als Rohrschelle, aus verzinktem Stahl, mit schalldämmenden Einlagen, Anforderungen entsprechend DIN 4109-1, Länge Aufhängung bis 0,5 m, Befestigung mit Gewindestäben, mit bauaufsichtlich zugelassenen Dübeln, einschl. Bohrarbeiten, Rohr aus nichtrostendem Stahl, DN 32, Arbeitshöhe des Montageortes bis 3,5 m über der Standfläche des hierfür erforderlichen Gerüstes.
Menge: 38,000 St

**1.2.87 Rohrschelle Stahl verz L bis 0,5m DN50**
STLB-Bau 2025-10 042
Rohraufhängung als Rohrschelle, aus verzinktem Stahl, mit schalldämmenden Einlagen, Anforderungen entsprechend DIN 4109-1, Länge Aufhängung bis 0,5 m, Befestigung mit Gewindestäben, mit bauaufsichtlich zugelassenen Dübeln, einschl. Bohrarbeiten, Rohr aus nichtrostendem Stahl, DN 50, Arbeitshöhe des Montageortes bis 3,5 m über der Standfläche des hierfür erforderlichen Gerüstes.
Menge: 3,000 St

*Hinweis: Beschriftung*
wie nachstehend beschrieben:

**1.2.88 Bezeichnungsschild Schicht-Pressstoff Kunststoffabdeck. H 60-70mm B 110-120mm Schildträger Spannband**
STLB-Bau 2025-10 042
Bezeichnungsschild, Farbe und Beschriftung nach Angaben des AG, aus Schicht-Pressstoff mit Kunststoffabdeckung, Beschriftung 2-zeilig, mit eingesteckten Schriftleisten, rechteckig, Höhe über 60 bis 70 mm, Breite über 110 bis 120 mm, Befestigung mit Schildträger aus verzinktem Stahl, Halter und Spannband, Befestigungsuntergrund Rohrleitung.
Menge: 26,000 St

**1.2.89 Farbkennzeichnung Richtungspfeile**
STLB-Bau 2025-10 041
Farbkennzeichnung DIN 2403 der Trinkwasserleitung, kalt, Kennzeichnung der Fließrichtung durch Richtungspfeile.
Menge: 75,000 St

**1.2.90 Farbkennzeichnung Richtungspfeile**
STLB-Bau 2025-10 041
Farbkennzeichnung DIN 2403 der Trinkwasserleitung, warm, Kennzeichnung der Fließrichtung durch Richtungspfeile.
Menge: 62,000 St

**1.2.91 Farbkennzeichnung Richtungspfeile**
STLB-Bau 2025-10 041
Farbkennzeichnung DIN 2403 der Zirkulationsleitung, Kennzeichnung der Fließrichtung durch Richtungspfeile.
Menge: 44,000 St

*Hinweis: Installationselemente*
wie nachstehend beschrieben:

**1.2.92 Installationsel. maxB 500 mm Vorwandmontage Waschbecken-El. höhenverstellbar**
STLB-Bau 2025-10 045
Installationselement, Einbau in Trockenbauwand mit vorh. Unterkonstruktion aus Metall, Bekleidung wird gesondert vergütet,

max. Breite Installationselement '500' mm,  für Vorwandmontage, Waschbecken-Element, Auslösung der Spülung manuell, mit Schallschutz DIN 4109-1, statisch belastbar durch Sanitärobjekte, für Wand- und Fußbodenbefestigung, statisch selbsttragend, höhenverstellbar, mit Befestigung und Anschlüssen für Zu- und Abläufe

Anzahl Zuläufe '2'
mit Ablaufbogen, Ablaufbogen aus PE-HD-Rohr,

Hersteller und Typ '....................................................' vom Bieter einzutragen .
Menge: 6,000 St

**1.2.93 Installationsel. maxB 500 mm Vorwandmontage Waschbecken-El. höhenverstellbar**
STLB-Bau 2025-10 045
Installationselement, Einbau in Massivbauwand,

max. Breite Installationselement '500' mm,  für Vorwandmontage, Waschbecken-Element, Auslösung der Spülung manuell, mit Schallschutz DIN 4109-1, statisch belastbar durch Sanitärobjekte, für Wand- und Fußbodenbefestigung, statisch selbsttragend, höhenverstellbar, mit Befestigung und Anschlüssen für Zu- und Abläufe

Anzahl Zuläufe '2'
mit Ablaufbogen, Ablaufbogen aus PE-HD-Rohr,

Hersteller und Typ '....................................................' vom Bieter einzutragen .
Menge: 18,000 St

**1.2.94 Installationsel. maxB 500 mm Vorwandmontage Waschbecken-El. UP-Geruchverschluss höhenverstellbar barrierefrei**
STLB-Bau 2025-10 045
Installationselement, Einbau in Trockenbauwand mit vorh. Unterkonstruktion aus Metall, Bekleidung wird gesondert vergütet,

max. Breite Installationselement '500' mm,  für Vorwandmontage, Waschbecken-Element, mit UP-Geruchverschluss, mit Schallschutz DIN 4109-1, statisch belastbar durch Sanitärobjekte, als Standarmatur, für Wand- und Fußbodenbefestigung, statisch selbsttragend, höhenverstellbar, als barrierefreie Ausführung DIN 18040, mit Befestigung und Anschlüssen für Zu- und Abläufe

Anzahl Zuläufe '2'
mit Abflussverrohrung,
aus Kunststoff, DN 40, mit Wandeinbaugeruchverschluss,

Hersteller und Typ '....................................................' vom Bieter einzutragen .
Menge: 1,000 St

**1.2.95 Installationsel. maxB 500 mm Vorwandmontage WC-El. Einbauspülkasten höhen-tiefenverstellbar**
STLB-Bau 2025-10 045
Installationselement, Einbau in Trockenbauwand mit vorh. Unterkonstruktion aus Metall, Bekleidung wird gesondert vergütet,

max. Breite Installationselement '500' mm,  für Vorwandmontage, WC-Element, mit Einbauspülkasten DIN EN 14055, Spülmenge 4 bis 9 l, sichtbare Auslösung des Spülvorgangs von vorne, Auslösung der Spülung manuell, mit Schallschutz DIN 4109-1, statisch belastbar durch Sanitärobjekte, für Wand- und Fußbodenbefestigung, statisch selbsttragend, höhen- und tiefenverstellbar, Ausladung über 550 bis 600 mm, mit Befestigung und Anschlüssen für Zu- und Abläufe

Anzahl Zuläufe '1'
mit Ablaufbogen, Ablaufbogen aus PE-HD-Rohr,

Hersteller und Typ '....................................................' vom Bieter einzutragen .
Menge: 4,000 St

**1.2.96 Installationsel. maxB 500 mm Vorwandmontage WC-El. Einbauspülkasten höhen-tiefenverstellbar**
STLB-Bau 2025-10 045
Installationselement, Einbau in Massivbauwand,

max. Breite Installationselement '500' mm,  für Vorwandmontage, WC-Element, mit Einbauspülkasten DIN EN 14055, Spülmenge 4 bis 9 l, sichtbare Auslösung des Spülvorgangs von vorne, Auslösung der Spülung manuell, mit Schallschutz DIN 4109-1, statisch belastbar durch Sanitärobjekte, für Wand- und Fußbodenbefestigung, statisch selbsttragend, höhen- und tiefenverstellbar, Ausladung über 550 bis 600 mm, mit Befestigung und Anschlüssen für Zu- und Abläufe

Anzahl Zuläufe '1'
mit Ablaufbogen, Ablaufbogen aus PE-HD-Rohr,

Hersteller und Typ '....................................................' vom Bieter einzutragen .
Menge: 6,000 St

**1.2.97 Installationsel. maxB 880 mm Vorwandmontage WC-El. Einbauspülkasten höhen-tiefenverstellbar barrierefr. Befestig.mög. Stü.klappgrif.**
STLB-Bau 2025-10 045
Installationselement, Einbau in Trockenbauwand mit vorh. Unterkonstruktion aus Metall, Bekleidung wird gesondert vergütet,

max. Breite Installationselement '880' mm,  für Vorwandmontage, WC-Element, mit Einbauspülkasten DIN EN 14055, Spülmenge 4 bis 9 l, sichtbare Auslösung des Spülvorgangs von vorne, Auslösung der Spülung elektronisch über Stützklappgriff (Netz), Auslöseart elektronisch, mit Schallschutz DIN 4109-1, statisch belastbar durch Sanitärobjekte, für Wand- und Fußbodenbefestigung, statisch selbsttragend, höhen- und tiefenverstellbar, als barrierefreie Ausführung DIN 18040, mit Befestigungsmöglichkeiten für Stützklappgriffe, Ausladung über 650 bis 700 mm, mit Befestigung und Anschlüssen für Zu- und Abläufe

Anzahl Zuläufe '1'
mit Ablaufbogen, Ablaufbogen aus PE-HD-Rohr,

Hersteller und Typ '....................................................' vom Bieter einzutragen .
Menge: 1,000 St

**1.2.98 Installationsel. maxB 500 mm Vorwandmontage Metallprofilrahmen Urinal-El. höhenverstellbar**
STLB-Bau 2025-10 045
Installationselement, Einbau in Trockenbauwand mit vorh. Unterkonstruktion aus Metall, Bekleidung wird gesondert vergütet,

max. Breite Installationselement '500' mm,  für Vorwandmontage, aus Metallprofilrahmen-Konstruktion, pulverbeschichtet, Urinal-Element, höhenverstellbar, mit Füßen, Fußstützen höhenverstellbar bis 20 cm, mit Befestigung und Anschlüssen für Zu- und Abläufe

Anzahl Zuläufe '1'
mit Ablaufbogen, Ablaufbogen aus PE-HD-Rohr,

Hersteller und Typ '....................................................' vom Bieter einzutragen .
Menge: 3,000 St

*Hinweis: Sanitärobjekte*
wie nachstehend beschrieben:

*Hinweis: Waschtische*
wie nachstehend beschrieben:

**1.2.99 Waschbecken Sanitärporzellan B 550-600mm Ausladung 450-500mm**
STLB-Bau 2025-10 045
Waschbecken, Beckenaußenform oval, Beckeninnenform oval, aus Sanitärporzellan, Farbton weiß, glasiert, mit Loch für Einlocharmatur, ohne Überlauf, für Ablaufventil, Breite über 550 bis 600 mm, Ausladung über 450 bis 500 mm, Befestigung an Installationselement, mit Schallschutz DIN 4109-1,

Hersteller und Typ '....................................................' vom Bieter einzutragen .
Menge: 23,000 St

**1.2.100 Selbstschlussbatterie Waschplatz Einhand-Standbatterie DN15 elektromech. Messing Durchflusskl.Z Ausladung 90-130mm**
STLB-Bau 2025-10 045
Selbstschlussbatterie für Waschplatz, DIN EN 15091, Einhand-Standbatterie, DN 15, elektromechanisch gesteuert, aus Messing, verchromt, Auslösung optoelektronisch, Reichweite einstellbar, Bemessungsbetriebsspannung 12 V DC, Steuerelektronik frei parametrierbar, mit integrierter Mischeinrichtung, Selbstschluss-Funktionsteil mit Membransteuerung, elektronisch, Wasserlaufzeit einstellbar, Durchflussklasse Z (max. 0,15 l/s), mit festem Auslauf, schräg, Anschluss G 1/2, mit Strahlregler mit Luftansaugung DIN EN 246 (Luftsprudler), Ausladung der Armatur über 90 bis 130 mm, Ausladung des Duscharmes bis 150 mm, Strahlwinkel über 20 bis 25 Grad, mit Magnetventil in der Armatur integriert,

Hersteller und Typ '....................................................' vom Bieter einzutragen .
Menge: 15,000 St

**1.2.101 Selbstschlussventil Waschplatz Standventil DN10 elektromech. Messing Durchflusskl.Z Ausladung 80-150mm**
STLB-Bau 2025-10 045
Selbstschlussventil für Waschplatz, DIN EN 15091, Standventil, DN 10, elektromechanisch gesteuert, aus Messing, verchromt, Auslösung optoelektronisch, Reichweite einstellbar, Bemessungsbetriebsspannung 12 V DC, Steuerelektronik frei parametrierbar, medienberührende Teile nickelfrei, Selbstschluss-Funktionsteil mit Membransteuerung, elektronisch, Wasserlaufzeit einstellbar, Stagnationsspülungen mit einstellbarer Laufzeit und Spülintervall, Fließdruck mind. 0,1 MPa, Durchflussklasse Z (max. 0,15 l/s), mit festem Auslauf, schräg, mit Strahlregler mit Luftansaugung DIN EN 246 (Luftsprudler), Ausladung über 80 bis 150 mm, mit Magnetventil in der Armatur integriert, Anschlussgewinde G 3/8, mit Überwurfmutter,

Hersteller und Typ '....................................................' vom Bieter einzutragen .
Menge: 8,000 St

**1.2.102 Eckventil Absperr-Anschlussventil DN15 Gewindeanschl. selbstdichtend G1/2 Messing Abdeckhaube**
STLB-Bau 2025-10 045
Eckventil, als Absperr- und Anschlussventil, DN 15, Geräuschverhalten DIN 4109-1 Gruppe I, mit Prüfbericht, mit selbstdichtendem Gewindeanschluss G 1/2, aus Messing, verchromt, mit Abdeckhaube, verchromt,

Hersteller und Typ '....................................................' vom Bieter einzutragen .
Menge: 46,000 St

**1.2.103 Ablaufventil Waschbecken DN40 Messing Siebventil**
STLB-Bau 2025-10 045
Ablaufventil DIN EN 274-1, für Waschbecken DN 40, aus Messing, verchromt, als Siebventil, mit flachem Sieb ohne Überlauf, Gewindeanschluss aus Messing, mit Geruchverschluss DIN 19541 mit Prüfzeichen, als Wandeinbaugeruchverschluss, aus nichtrostendem Stahl,

Hersteller und Typ '....................................................' vom Bieter einzutragen .
Menge: 23,000 St

**1.2.104 Geruchverschluss Prüfzeichen Waschbecken 1 1/2xDN50 Kunststoff heißwasserbest. Röhrengeruchverschluss**
STLB-Bau 2025-10 045
Geruchverschluss DIN 19541 mit Prüfzeichen, für Waschbecken,

Hersteller und Typ '....................................................' vom Bieter einzutragen,
1 1/2 x DN 50, aus Kunststoff, heißwasserbeständig, Farbton weiß, als Röhrengeruchverschluss, für Wandanschluss, verstellbar, mit Wandhalterung, mit Rosette.
Menge: 23,000 St

*Hinweis: WC*
wie nachstehend beschrieben:

**1.2.105 WC-Komb. Tiefspül-WC Sanitärporzellan glasiert hängend WC-Sitz Deckel Absenkautomatik**
STLB-Bau 2025-10 045
WC-Kombination, als Tiefspül-WC, aus Sanitärporzellan, glasiert, Standardfarbton, spülrandfrei, wandhängend, mit WC-Sitz, Deckel mit Absenkautomatik, Spülmenge 6 l, Abgang waagerecht, für Wasseranschluss, hinten, Befestigung an Installationselement, mit Schallschutz DIN 4109-1,

Hersteller und Typ '....................................................' vom Bieter einzutragen .
Menge: 10,000 St

**1.2.106 Abdeckpl. Einbauspülkasten Zweimengenspülung Kunststoff Betätigungsel. Kunststoff**
STLB-Bau 2025-10 045
Abdeckplatte für Einbauspülkasten, für Zweimengenspülung, aus Kunststoff, Farbton weiß, mit Betätigungselement, aus Kunststoff, Auslösung manuell, für Betätigung von vorn,

Hersteller und Typ '....................................................' vom Bieter einzutragen .
Menge: 10,000 St

**1.2.107 WC-Papierhalter Stahl niro 1Rolle Halteel. Stahl niro**
STLB-Bau 2025-10 045
WC-Papierhalter, aus nichtrostendem Stahl, Oberfläche matt geschliffen, für 100 mm breite Rollen, offene Form, für eine Rolle, für Wandaufbau, mit Halteelement, rund, aus nichtrostendem Stahl, Werkstoff-Nr 1.4301, Oberfläche matt geschliffen, mit rundem Dekorelement,

Hersteller und Typ '....................................................' vom Bieter einzutragen .
Menge: 10,000 St

*Hinweis: Urinal*
wie nachstehend beschrieben:

**1.2.108 Urinal Sanitärporzellan glasiert Absaugwirkung**
STLB-Bau 2025-10 045
Urinal, aus Sanitärporzellan, glasiert, Standardfarbton, mit Absaugwirkung, mit Wandeinbau-Absaugformstück, Zulauf und Ablauf hinten verdeckt, Befestigung an Installationselement, mit Schallschutz DIN 4109-1,

Hersteller und Typ '....................................................' vom Bieter einzutragen .
Menge: 3,000 St

**1.2.109 Wandhalterungsset zur Befestigung des Urinals am Installationselement**
Wandhalterungs-Set
Zur Befestigung des vorgenannten Urinals am Urinal-Installationselement.
Mit Tiefeneinstellbereich: 120 - 170 mm.
Menge: 3,000 Stk

**1.2.110 Fertigbauset Wandeinbau Urinal-Spül-Wandeinbauarmatur Magnet-Urinaldruckspüler DN15 Sensor Einbau-T 100-150mm**
STLB-Bau 2025-10 045
Fertigbauset für Wandeinbau, für Urinal-Spül-Wandeinbauarmatur, aus Messing, elektronisch gesteuert, mit Magnet-Urinaldruckspüler DN 15, mit Wandabdeckplatte aus Kunststoff, Steuerelektronik mit Programmwahl, mit Sensor für optoelektronische Steuerung, berührungslos, Spannungsversorgung integriert, Busspannung, Einbautiefe über 100 bis 150 mm,

Hersteller und Typ '....................................................' vom Bieter einzutragen .
Menge: 3,000 St

**1.2.111 Einlaufgarnitur Urinalbecken DN15 Becken Einlauf verdeckt**
STLB-Bau 2025-10 045
Einlaufgarnitur für Urinal, DN 15, für Becken mit verdecktem Einlauf, Einlaufstutzen aus Messing, einschl. Dichtung,

Hersteller und Typ '....................................................' vom Bieter einzutragen .
Menge: 3,000 St

*Hinweis: Duschpaneele*
wie nachstehend beschrieben:

**1.2.112 Duschpaneel/Einzelduschel. Gehäuse Stahl niro Thermostatbatterie elektron.Steuerung elektromech. Zwangsspülung**
STLB-Bau 2025-10 045
Vorgefertigtes Duschpaneel/Einzelduschelement,

Hersteller und Typ '....................................................' vom Bieter einzutragen,
für Wandaufbau, Anschlüsse verdeckt, mit Gehäuse aus nichtrostendem Stahl, mit Thermostatbatterie mit Absperrung und elektronischer Steuerung, elektromechanisch gesteuert, Auslösung durch Berührung, netzabhängig, Steuerelektronik integriert mit Programmwahl, Wasserlaufzeit unterbrechbar, einstellbar, mit Duschkopf, Durchfluss 0,15 l/s, mit Anschlussschläuchen, mit Vorabsperrung, mit Zwangsspülung zur Vermeidung von Stagnation.
Menge: 20,000 St

**1.2.113 Seifenablage Stahl niro**
STLB-Bau 2025-10 045
Seifenablage, Halter aus nichtrostendem Stahl, Werkstoff-Nr 1.4301, Einsatz aus nichtrostendem Stahl, Werkstoff-Nr 1.4301, mit Ablauföffnung, Befestigungsschrauben verdeckt,

Hersteller und Typ '....................................................' vom Bieter einzutragen .
Menge: 20,000 St

**1.2.114 Anschlussblende Duschpaneel, edelstahl gebürstet**
Anschlussblende für das vorgenannte Duschpaneel.
Anschlussblende zur Abdeckung Aufputz
verlegtem Kalt- und Warmwasserzulauf.

Lieferumfang
- Anschlussblende
- Befestigungsmaterial

Technische Daten
- Aufmaß-Länge: ca.  400 - 1.10 mm
- Werkstoff: Edelstahl 1.4404
- Oberfläche: Edelstahl gebürstet

Hinweis
- Baulänge nach bauseitigem Aufmaß.
Menge: 20,000 Stk

*Hinweis: Dusche*
wie nachstehend beschrieben:

**1.2.115 Duschwanne rechteckig Stahl emailliert L 1100-1200mm B 900-950mm T 100-150mm**
STLB-Bau 2025-10 045
Duschwanne, DIN EN 14527, rechteckig, mit montierbarer Schürze, aus Stahl, emailliert, Duschwannenboden rutschhemmend, Bewertungsgruppe Rutschgefahr R 10 ASR A1.5, mit Untergestell und höhenverstellbaren Füßen, Abdichtung unter/hinter Duschwanne wird gesondert vergütet, Länge über 1100 bis 1200 mm, Breite über 900 bis 950 mm, Tiefe über 100 bis 150 mm,

Hersteller und Typ '....................................................' vom Bieter einzutragen .
Menge: 1,000 St

**1.2.116 Ablaufgarnitur Duschwanne Kunststoff Ablauf-Durchm. 90mm**
STLB-Bau 2025-10 045
Ablaufgarnitur für Duschwanne, aus Kunststoff, für Ablaufloch-Durchmesser 90 mm mit herausnehmbaren Geruchverschluss, Aufbauhöhe Geruchverschluss max. 83 mm, Ablaufbogen 45 Grad DN 40/50, mit Abdeckhaube, aus Kunststoff, verchromt,

Hersteller und Typ '....................................................' vom Bieter einzutragen .
Menge: 1,000 St

**1.2.117 Duschabtrennung Nischeneinzelanlage Schiebefalttür 3tlg Kunststoff**
STLB-Bau 2025-10 045
Duschabtrennung für Duschwanne, DIN EN 14428,

Hersteller und Typ '....................................................' vom Bieter einzutragen,
als Nischeneinzelanlage,

Anlagenbreite in mm '1100'

Anlagenhöhe in mm '2000'
mit Schiebefalttür,

Einbaubreite für Tür in mm '1100'

Einbauhöhe für Tür in mm '2000'
3-teilig, aus Kunststoff, Standardfarbe, Befestigung im Wandanschlussprofil und Bodenanschlussprofil mit Schrauben, mit Rahmen, mit Magnetverschluss, aus Messing, verchromt.
Menge: 1,000 St

*Hinweis: WT und WC barrierefrei*
wie nachstehend beschrieben:

**1.2.118 Waschbecken Sanitärporzellan barrierefrei B 600-650mm Ausladung 550-600mm Fuge verfüllen elast.Dichtstoff Silikon B 5mm**
STLB-Bau 2025-10 045
Waschbecken, Beckenaußenform rechteckig, aus Sanitärporzellan, Farbton weiß, glasiert, mit Loch für Einlocharmatur, mit Überlauf, für Ablaufventil, als barrierefreie Ausführung DIN 18040, Breite über 600 bis 650 mm, Ausladung über 550 bis 600 mm, Befestigung an Installationselement, mit Schallschutz DIN 4109-1, einschl. Verfüllen der Fugen, mit elastischem Dichtstoff DIN EN 15651-3, Basis Silikon, sauervernetzend, Fugenbreite 5 mm, Farbton weiß, Fugenausbildung dreieckig,

Hersteller und Typ '....................................................' vom Bieter einzutragen .
Menge: 1,000 St

**1.2.119 Selbstschlussbatterie Waschplatz Einhand-Standbatterie DN15 elektromech. Messing Durchflusskl.Z Ausladung 90-130mm**
STLB-Bau 2025-10 045
Selbstschlussbatterie für Waschplatz, DIN EN 15091, Einhand-Standbatterie, DN 15, elektromechanisch gesteuert, aus Messing, verchromt, Auslösung optoelektronisch, Reichweite einstellbar, Bemessungsbetriebsspannung 12 V DC, Steuerelektronik frei parametrierbar, mit integrierter thermostatischer Mischeinrichtung DIN EN 1111, Selbstschluss-Funktionsteil mit Membransteuerung, elektronisch, Wasserlaufzeit einstellbar, Durchflussklasse Z (max. 0,15 l/s), mit festem Auslauf, schräg, Anschluss G 1/2, mit Strahlregler mit Luftansaugung DIN EN 246 (Luftsprudler), Ausladung der Armatur über 90 bis 130 mm, Ausladung des Duscharmes bis 150 mm, Strahlwinkel über 20 bis 25 Grad, mit Magnetventil in der Armatur integriert,

Hersteller und Typ '....................................................' vom Bieter einzutragen .
Menge: 1,000 St

**1.2.120 Eckventil Absperr-Anschlussventil DN15 Gewindeanschl. selbstdichtend G1/2 Messing Abdeckhaube**
STLB-Bau 2025-10 045
Eckventil, als Absperr- und Anschlussventil, DN 15, Geräuschverhalten DIN 4109-1 Gruppe I, mit Prüfbericht, mit selbstdichtendem Gewindeanschluss G 1/2, aus Messing, verchromt, mit Abdeckhaube, verchromt,

Hersteller und Typ '....................................................' vom Bieter einzutragen .
Menge: 2,000 St

**1.2.121 Spiegel Kristallspiegel Kippspiegel feststehend rechteckig H 55 cm B 60 cm**
STLB-Bau 2025-10 045
Spiegel, als Kristallspiegel DIN EN 1036-1, als Kippspiegel, feststehend, rechteckig,

Höhe '55' cm,

Breite '60' cm,  Spiegel ohne Rahmen,

Hersteller und Typ '....................................................' vom Bieter einzutragen .
Menge: 1,000 St

**1.2.122 WC-Komb. Tiefspül-WC Sanitärporzellan glasiert hängend WC-Sitz Deckel Absenkautomatik**
STLB-Bau 2025-10 045
WC-Kombination, als barrierefreie Ausführung DIN 18040, als Tiefspül-WC, aus Sanitärporzellan, glasiert, Standardfarbton, wandhängend, mit WC-Sitz, Deckel mit Absenkautomatik, Spülmenge 6 l, Abgang waagerecht, für Wasseranschluss, hinten, Befestigung an Installationselement, mit Schallschutz DIN 4109-1,

Hersteller und Typ '....................................................' vom Bieter einzutragen .
Menge: 1,000 St

**1.2.123 Rohbauset Wandeinbau WC-Spül-Wandeinbauarmatur Einbau-T bis 100mm**
STLB-Bau 2025-10 045
Rohbauset für Wandeinbau, für WC-Spül-Wandeinbauarmatur, elektronisch gesteuert, Einbautiefe bis 100 mm,

Hersteller und Typ '....................................................' vom Bieter einzutragen .
Menge: 1,000 St

**1.2.124 Spülarmatur WC elektron. Auslösung durch Berührung**
STLB-Bau 2025-10 045
Spülarmatur für WC, elektronisch gesteuert,

Hersteller und Typ '....................................................' vom Bieter einzutragen,
Auslösung durch Berührung, Bemessungsbetriebsspannung 230 V AC, Spüldauer einstellbar, Spülarmatur für Wandeinbau, mit Wandabdeckplatte aus nichtrostendem Stahl, Werkstoff-Nr 1.4301, gebürstet, Sensor integriert in Stützklappgriff, mit zusätzlicher manueller Auslösung.
Menge: 1,000 St

**1.2.125 Stützklappgriff WC Kunststoff Metallkern Ausladung 850mm Papierhalter Notrufeinr. Spülauslös. Auslösung durch Funksteuerung**
STLB-Bau 2025-10 045
Stützklappgriff für WC, aus Kunststoff mit Metallkern, Ausladung 850 mm, belastbar bis 100 kg am Griffvorderteil, mit Fallbremse, mit Papierhalter, Notrufeinrichtung und Spülauslösung, durch Funksteuerung, Befestigung mit Flansch, Schrauben verdeckt,

Hersteller und Typ '....................................................' vom Bieter einzutragen .
Menge: 2,000 St

*Hinweis: Ausgussbecken*
wie nachstehend beschrieben:

**1.2.126 Ausgussbecken Stahl emailliert hängend Einlocharmatur B 550-600mm Ausladung 450-500mm**
STLB-Bau 2025-10 045
Ausgussbecken, aus Stahl, emailliert, Standardfarbton, wandhängend, mit Rückwand, mit Loch für Einlocharmatur, mit Klapprost aus verzinktem Stahl, Befestigung mit Schrauben, Breite über 550 bis 600 mm, Ausladung über 450 bis 500 mm,

Hersteller und Typ '....................................................' vom Bieter einzutragen .
Menge: 1,000 St

**1.2.127 Wandbatterie Ausgussbeckenbatterie DN15 Ausladung 200-250mm Strahlregler**
STLB-Bau 2025-10 045
Wandbatterie, Ausgussbeckenbatterie, DN 15, Ausladung über 200 bis 250 mm, Betätigungsgriffe aus Metall, verchromt, mit S-Anschluss, mit schwenkbarem Rohrauslauf, mit Strahlregler ohne Luftansaugung DIN EN 246,

Hersteller und Typ '....................................................' vom Bieter einzutragen .
Menge: 1,000 St

**1.2.128 Geruchverschluss Ausgussbecken 1 1/2xDN40 Kunststoff heißwasserbest. Röhrengeruchverschluss**
STLB-Bau 2025-10 045
Geruchverschluss für Ausgussbecken,

Hersteller und Typ '....................................................' vom Bieter einzutragen,
1 1/2 x DN 40, aus Kunststoff, heißwasserbeständig, Farbton weiß, als Röhrengeruchverschluss, für Wandanschluss, verstellbar.
Menge: 1,000 St

*Hinweis: bewegliche Sanitärgegenstände*
wie nachstehend  beschrieben:

**1.2.129 Spiegel Kristallspiegel rechteckig H 75 cm B 50 cm**
STLB-Bau 2025-10 045
Spiegel, als Kristallspiegel DIN EN 1036-1, mit Glasrückenschutz, rechteckig,

Höhe '75' cm,

Breite '50' cm,  Spiegel ohne Rahmen, Befestigung durch verdeckte Aufhängung,

Hersteller und Typ '....................................................' vom Bieter einzutragen .
Menge: 23,000 St

**1.2.130 Seifenspender Gehäuse Alu Wandaufbau Flüssigseife**
STLB-Bau 2025-10 045
Seifenspender,

Hersteller und Typ '....................................................' vom Bieter einzutragen,
Gehäuse aus Aluminium, für Wandaufbau, für Flüssigseife, mit nachfüllbarem Behälter, mit vollständiger Erstbefüllung, Entnahme durch Drücken.
Menge: 18,000 St

**1.2.131 WC-Bürstengarnitur Halteel. Kunststoff**
STLB-Bau 2025-10 045
WC-Bürstengarnitur, für Wandbefestigung, feststehend, offen, mit Bürste, mit Tropfschale, diebstahlgeschützt, Befestigungsschrauben verdeckt, mit Halteelement, halbrund, aus Kunststoff, Befestigungsschrauben, verdeckt,

Hersteller und Typ '....................................................' vom Bieter einzutragen .
Menge: 11,000 St

**1.2.132 WC-Papierhalter Messing 1Rolle Halteel. Messing**
STLB-Bau 2025-10 045
WC-Papierhalter, aus Messing, verchromt, offene Form, diebstahlgeschützt, für eine Rolle, für Wandaufbau, Befestigungsschrauben verdeckt, mit Halteelement, rechteckig, aus Messing, verchromt, Befestigungsschrauben, verdeckt,

Hersteller und Typ '....................................................' vom Bieter einzutragen .
Menge: 11,000 St

**1.2.133 Handtuchspender Papier Stahl niro**
STLB-Bau 2025-10 045
Handtuchspender für Papierhandtücher in C-Falzung, für Wandaufbau, aus nichtrostendem Stahl, matt geschliffen, abschließbar, für Handtuchgröße 250 mm x 230 mm, mit Füllstandanzeiger,

Hersteller und Typ '....................................................' vom Bieter einzutragen .
Menge: 18,000 St

**1.2.134 Haken Stahl niro Handtuchhaken Ausladung 25mm Einfachhaken Halteel. Stahl niro**
STLB-Bau 2025-10 045
Haken, aus nichtrostendem Stahl, gebürstet, als Handtuchhaken, Ausladung 25 mm, als Einfachhaken, Profilquerschnitt rund, Befestigungsschrauben sichtbar, mit Halteelement, rund, aus nichtrostendem Stahl, Werkstoff-Nr 1.4301, Oberfläche matt geschliffen, Befestigungsschrauben, verdeckt,

Hersteller und Typ '....................................................' vom Bieter einzutragen .
Menge: 4,000 St

*Hinweis: Serviceteile und Dienstleistungen Wassermanagement-System*
wie nachstehend beschrieben:

**1.2.135 Server Wassermanagement-System**
Zentrale Rechnereinheit zur Errichtung eines Wassermanagement-Systems und Steuerung für die wassersparende Trinkwasserhygiene. Zugriff mittels PC, mobilem Endgerät via Web-App oder Gebäudeleittechnik.
- Vernetzung von bis zu 64 Teilnehmern (z.B. Armaturen) via Kabel oder Funk (Meshwerk).
- Teilnehmer zentral individuell parametrierbar.
- Zentralgesteuerte Stagnationsspülung (gleichzeitig).
- In festen Intervallen und zu festen Terminen.
- Bei Über-/Unterschreiten einer Temperatur.
- Ausgelöst per externem Signal (GLT, Schalter, etc.).

Lieferumfang
- Server
- Integrierte SD-Karte
- LAN-Schnittstelle
- WLAN Modul
- min. 4 Eingänge
- min. 4 Ausgänge
- Software: Wassermanagement-Software, Web-App

Technische Daten
- Programmierbare Parameter
- Benutzerrechteverwaltung
- Reinigungsstopp
- Stagnationsspülung
- Thermische Desinfektion
- Verwaltung der Leckageschutz-Armatur
- Protokollierung aller Systemdaten
- Zugelassen gemäß: DIN EN 61000-6-
2:2005, DIN EN 61000-6-3:2006 +
A1:2010, DIN EN 61000-6-3:2007 +
A1:2011, DIN EN 61000-4-2:2009, EN
300328, EN 301 489-1, EN 301 489-17,
DIN EN 60950-1:2006 / A12:2011

Fabrikat: '....................'

Typ: '....................'
vom Bieter einzutragen.
Menge: 1,000 Stk

**1.2.136 Bus-Netzteil zur Versorgung der Wassermanagement-System-Teilnehmer**
Bus-Netzteil
Zur Versorgung eines Wassermanagement-System Servers und bis zu 64 Bus-Extender Kabel.
Zur Montage auf Hutschiene 35 mm (nach EN 60715).
Lieferumfang
- Bus-Netzteil
Technische Daten
- Input: 200 - 240 VAC, 50 - 60 Hz
- Output: 30 VDC

- Stromversorgung Wassermanagement-System Bus-Extender Kabel via Bus-Kabel
Menge: 1,000 Stk

**1.2.137 Elektro-Verteilerkasten für das Wassermanagement-System**
Elektro-Verteilerkasten
Zur Montage des Wassermanagement-System Servers und des Wassermanagement-System Bus-Netzteils.
Lieferumfang
- Elektro-Verteilerkasten
- Hutschiene, vormontiert
- Deckel, 4-fach verriegelt
- Vorstanzungen für ISO-Klemmverschraubungen
Technische Daten
- Schutzart: IP65
Menge: 1,000 Stk

**1.2.138 Bus-Extender Kabel**
Bus-Extender Kabel
Modul zur Vernetzung eines Wassermanagement-System Teilnehmers mit dem Wassermanagement-System Server via Kabel. Übermittelt die Daten zwischen
Wassermanagement-System Teilnehmer und Wassermanagement-System Server.
Lieferumfang
- Bus-Extender Kabel
- Software: Bus-Extender Kabel
Menge: 48,000 Stk

**1.2.139 Systemprogrammierung Wassermanagement-System**
Wassermanagement-System Systemprogrammierung, je Server bis 64 Entnahmestellen. Inklusive Ersteinweisung. Die Systemprogrammierung erfolgt ausschließlich gemäß bauseitiger Vorgabe.

Inklusive An- und Abfahrtskosten.
Menge: 1,000 Stk

#### 1.3 419 - Sonstiges zur KG 410

*Hinweis: Dienstleistungen und Besondere Leistungen*
wie nachstehend beschrieben:

**1.3.1 Einbau bauseits gestellte Wasserzähler**
Einbau der bauseits gestellten Wasserzähler in vorhandenes Zählergehäuse.
Menge: 2,000 St

**1.3.2 elektrische Anschlussarbeiten**
Durch entsprechend geschultes Personal ist die bauseits ausgeführte Verkabelung auf folgende Verbraucher aufzulegen:

48x Bus-Extender
- je YCYM 2x2x0,8

1x Bus-Netzteil
- 2x YCYM 2x2x0,8
- 1x Netzanschluss, 230 VAC 50 Hz
- 1x 30 V Spannungsversorgung

1x Server Wassermanagement-System
- 2x YCYM 2x2x0,8
- 1x 30 V Spannungsversorgung
Menge: 1,000 psch

*Hinweis: Anmerkung zum "Spülen" der Rohrleitung, Merkblatt T84 vom Zentralverband SHK*
Eine Spülung der Rohrleitung mit Luft-Wasser-Gemisch, wie in DIN EN 806-4 Abschnitt 6.2.3 beschrieben, ist nur dann durchzuführen, wenn erkennbar grobe Verschmutzungen der Rohrleitungen vorhanden sind.

**1.3.3 Spülen Leitungsanlage DN25 Kalt-Warmwasser getrennt L 100-150m**
STLB-Bau 2025-10 042
Spülen der Leitungsanlage DIN EN 806-4 DN 25, mit Spülgerät, für Kalt- und Warmwasser jeweils getrennt, Installation der Spüleinrichtungen einschl. Anschluss und Sicherung von Abwasserschläuchen, sowie Wiederverschließen nach dem Spülvorgang, Gesamtlänge Verteilleitungssystem über 100 bis 150 m.
Menge: 1,000 St

**1.3.4 Spülen Leitungsanlage DN32 Kalt-Warmwasser getrennt L 50-100m**
STLB-Bau 2025-10 042
Spülen der Leitungsanlage DIN EN 806-4 DN 32, mit Spülgerät, für Kalt- und Warmwasser jeweils getrennt, Installation der Spüleinrichtungen einschl. Anschluss und Sicherung von Abwasserschläuchen, sowie Wiederverschließen nach dem Spülvorgang, Gesamtlänge Verteilleitungssystem über 50 bis 100 m.
Menge: 1,000 St

**1.3.5 Wasseranalyse Trinkwasserversorgung Probe durch AN**
STLB-Bau 2023-10 049
Wasseranalyse erstellen, zur Verwendung des zur Verfügung stehenden Wassers für die Trinkwasserversorgung, Wasserproben entnimmt der AN, die Analyse enthält alle Daten zur Verwendung des Wassers.
Menge: 4,000 St

**1.3.6 Aufbau, Abbau, Benutzung fahrbare Arbeitsbühne**
Aufbauen, Abbauen, Benutzung 3 Monate, fahrbare Arbeitsbühne DIN EN 1004, einschl. Höhe der obersten Gerüstlage bis 2,5 m, im Gebäude.
Menge: 2,000 St

**1.3.7 Lagercontainer**
*** Bedarfsposition ohne GB
Lagercontainer zur Nutzung durch den Auftragnehmer, aufstellen und räumen. Die Größe ist entsprechend der zu erwartenden Lagerfläche zu wählen. Für die Dauer der vertraglich vereinbarten Ausführungszeiten.
Menge: 1,000 St

**1.3.8 Aufenthaltscontainer**
*** Bedarfsposition ohne GB
Aufenthaltscontainer zur Nutzung durch den Auftragnehmer, aufstellen und räumen, beheizbar, elektrisch. Die Größe ist entsprechend der zu erwartenden Mitarbeiteranzahl zu wählen. Für die Dauer der vertraglich vereinbarten Ausführungszeiten.
Menge: 1,000 St

**1.3.9 Liefern der für die Druckprüfung, die Inbetriebnahme und den Probebetrieb nötigen Betriebsstoffe und Medien**
Liefern der für die Druckprüfung, die Inbetriebnahme und den Probebetrieb nötigen Betriebsstoffe und Medien.
Menge: 1,000 St

*Hinweis: Revisionspläne*
Erstellung und Übergabe der Revisionspläne gem. Angabe ATV DIN 18381 04.1
3-fach in Papierform, 1-fach auf Datenträger

**1.3.10 Bestandsplan CAD DWG Datenträger Wechseldatenträger USB**
STLB-Bau 2025-10 070
Bestandsplan erstellen, mit CAD-Programm, anhand von mit CAD-Programm erstellten Montageplänen des AN, Übergabe vor der Abnahme, mind. 10 Werktage, als Papierzeichnung/Plotterausdruck, einfach, farbig, gefaltet DIN A 4, einschl. Übergabe der Pläne, Schnittstelle DWG, Datenaustausch über Datenträger, USB, Organisation und Verwaltung des Datenaustausches, Layerstrukturen und Zeichnungsebenen.
Menge: 2,000 St

**1.3.11 Anlagenschema**
Über die Gesamtanlage ist ein Schema entsprechend dem Istzustand nach abgeschlossener Baumaßnahme zu erstellen, farbig anzulegen und nach Prüfung desselben UV-geschützt (laminiert) mit Metallösen versehen und auf eine Pressspanplatte aufgezogen nach Angabe durch die Fachbauleitung im Gebäude an zentraler Stelle (z. B. Technikzentrale) aufzuhängen.

Plangröße bis: 2000 x 1000 mm
Einschließlichlich Befestigungsmaterial.

Komplett liefern und montieren.
Menge: 1,000 St

*Hinweis: Stundenlohnarbeiten für unvorhersehbare Arbeiten*
wie nachstehend beschrieben:

**1.3.12 Obermonteur/-in sämtliche Kosten/Zuschläge**
STLB-Bau 2021-10 091
Stundenlohnarbeiten durch Obermonteur/-in
der Verrechnungssatz für die jeweilige Arbeitskraft umfasst sämtliche Aufwendungen wie Lohn- und Gehaltskosten, Lohn- und Gehaltsnebenkosten, Zuschläge, lohngebundene und lohnabhängige Kosten, sonstige Sozialkosten, Gemeinkosten, Wagnis und Gewinn.
Menge: 8,000 h

**1.3.13 Monteur/-in sämtliche Kosten/Zuschläge**
STLB-Bau 2021-10 091
Stundenlohnarbeiten durch Monteur/-in
der Verrechnungssatz für die jeweilige Arbeitskraft umfasst sämtliche Aufwendungen wie Lohn- und Gehaltskosten, Lohn- und Gehaltsnebenkosten, Zuschläge, lohngebundene und lohnabhängige Kosten, sonstige Sozialkosten, Gemeinkosten, Wagnis und Gewinn.
Menge: 16,000 h

**1.3.14 Helfer/-in sämtliche Kosten/Zuschläge**
STLB-Bau 2021-10 091
Stundenlohnarbeiten durch Helfer/-in
der Verrechnungssatz für die jeweilige Arbeitskraft umfasst sämtliche Aufwendungen wie Lohn- und Gehaltskosten, Lohn- und Gehaltsnebenkosten, Zuschläge, lohngebundene und lohnabhängige Kosten, sonstige Sozialkosten, Gemeinkosten, Wagnis und Gewinn.
Menge: 16,000 h
